# Coletor solar térmico para instalação coletiva, integrado em cobertura inclinada

- Propriedade do ficheiro: CYPE INGENIEROS, S.A.
- Formato: FIEBDC-3/2002
- Âmbito geográfico: Brasil
- Moeda: BRL
- Custos indiretos: 3.00 %
- Despesas gerais: 13.00 %
- Lucro: 6.00 %
- IVA: 17.00 %

## I Instalações

### IC Aquecimento, refrigeração, climatização e água quente

#### ICB Captação solar

**ICB012** Un Coletor solar térmico para instalação coletiva, integrado em cobertura inclinada.
Coletor solar térmico formado por bateria de 2 módulos, composto cada um deles de um coletor solar térmico plano, Helioconcept SRV 2.3/2 "SAUNIER DUVAL", com painel de montagem de 1233x2033x80 mm, superfície útil 2,35 m², rendimento óptico 0,787, coeficiente de perdas primário 3,783 W/m²K e coeficiente de perdas secundário 0,016 W/m²K², composto de marco de alumínio, acabamento pintado, absorvedor de cobre com tratamento altamente seletivo, isolamento térmico de lã mineral e cobertura protectora de vidro de segurança, colocados sobre estrutura suporte para cobertura inclinada. Inclusive acessórios de montagem e fixação, conjunto de ligações hidráulicas entre coletores solares térmicos, liquido de enchimento para coletor solar térmico, válvula de segurança, purgador, registros e demais acessórios. Totalmente montado, ligado e testado.
Inclui: Marcação do conjunto. Colocação da estrutura suporte. Colocação e fixação dos painéis sobre a estrutura suporte. Ligação com a rede de abastecimento de água. Enchimento do circuito.
Critério de medição de projeto: Número de unidades previstas, segundo documentação gráfica de Projeto.
Critério de quantitativos de obra: Medir-se-á o número de unidades realmente executadas segundo especificações de Projeto.

| Código | Un | Descrição | Rendimento | Preço | Importância |
|---|---|---|---|---|---|
| mt38css502a | Un | Coletor solar térmico plano, Helioconcept SRV 2.3/2 "SAUNIER DUVAL", com painel de montagem de 1233x2033x80 mm, superfície útil 2,35 m², rendimento óptico 0,787, coeficiente de perdas primário 3,783 W/m²K e coeficiente de perdas secundário 0,016 W/m²K², composto de marco de alumínio, acabamento pintado, absorvedor de cobre com tratamento altamente seletivo, isolamento térmico de lã mineral e cobertura protectora de vidro de segurança. (material) | 2.000 | 5123.17 | 10246.34 |
| mt38css552b | Un | Caixilho de coletor solar térmico, para 2 painéis, integrados em telhado de 22° a 75° de inclinação, "SAUNIER DUVAL". (material) | 1.000 | 6261.65 | 6261.65 |
| mt38css560 | Un | Kit hidráulico de entrada e saída para bateria de coletores solares térmicos, "SAUNIER DUVAL". (material) | 1.000 | 368.33 | 368.33 |
| mt38css562 | Un | Kit hidráulico de união entre coletores solares sobre cobertura inclinada, "SAUNIER DUVAL". (material) | 1.000 | 368.33 | 368.33 |
| mt38css580 | Un | Purgador automático para coletores solares térmicos, "SAUNIER DUVAL". (material) | 1.000 | 502.27 | 502.27 |
| mt38css728 | Un | Válvula de segurança, para uma temperatura máxima de 99°C, "SAUNIER DUVAL". (material) | 1.000 | 267.88 | 267.88 |
| mt38css300 | Un | Bidão de 10 l de solução água-glicol para enchimento de coletor solar térmico, "SAUNIER DUVAL". (material) | 0.370 | 435.30 | 161.06 |
| mt37sve010d | Un | Registro de esfera de latão niquelado para enroscar de 1". (material) | 2.000 | 36.28 | 72.56 |
| mo009 | h | Instalador de coletores solares. (mão de obra) | 5.649 | 40.91 | 231.10 |
| mo108 | h | Ajudante de instalador de coletores solares. (mão de obra) | 5.649 | 30.78 | 173.88 |
| % | % | Custos diretos complementares | 2 % | 18653.40 | 373.07 |
|  |  | Custos diretos |  |  | 19026.47 |
