# Coletor para aquecimento e refrigeração por piso radiante

- Propriedade do ficheiro: CYPE INGENIEROS, S.A.
- Formato: FIEBDC-3/2002
- Âmbito geográfico: Brasil
- Moeda: BRL
- Custos indiretos: 3.00 %
- Despesas gerais: 13.00 %
- Lucro: 6.00 %
- IVA: 17.00 %

## I Instalações

### IC Aquecimento, refrigeração, climatização e água quente

#### ICE Emissores a água para aquecimento e refrigeração

**ICE100** Un Coletor para aquecimento e refrigeração por piso radiante.
Coletor plástico de 1" de diâmetro, para 4 circuitos, "SAUNIER DUVAL", composto de coletor de ida com medidores de vazão, coletor de retorno com registros compatíveis com actuadores electrotérmicos, purgadores manuais de ar, válvulas de enchimento e vazamento, termômetros de cristal líquido, registros de esfera de 1" e suportes de fixação para o coletor de ida e para o de retorno, jogos de dois adaptadores eurocone para ligação de tubos de 16 mm de diâmetro e 2 mm de espessura a coletor modular plástico, com curvatubos de plástico, para tubo de 16 mm de diâmetro exterior, montado em armário metálico para coletor plástico de 2 a 5 saídas. Totalmente montado, ligado e testado.
Inclui: Marcação da localização do coletor. Colocação do armário para o coletor. Colocação do coletor. Ligação das tubulações ao coletor. Ligação do coletor à rede de distribuição interior ou à caldeira.
Critério de medição de projeto: Número de unidades previstas, segundo documentação gráfica de Projeto.
Critério de quantitativos de obra: Medir-se-á o número de unidades realmente executadas segundo especificações de Projeto.

| Código | Un | Descrição | Rendimento | Preço | Importância |
|---|---|---|---|---|---|
| mt38srs030a | Un | Coletor plástico de 1" de diâmetro, "SAUNIER DUVAL", para 4 circuitos, composto de coletor de ida com medidores de vazão, coletor de retorno com registros compatíveis com actuadores electrotérmicos, purgadores manuais de ar, válvulas de enchimento e vazamento, termômetros de cristal líquido, registros de esfera de 1" e suportes de fixação para o coletor de ida e para o de retorno. (material) | 1.000 | 1932.47 | 1932.47 |
| mt38srs032a | Un | Jogo de dois adaptadores eurocone para ligação de tubos de 16 mm de diâmetro e 2 mm de espessura a coletor modular plástico, "SAUNIER DUVAL". (material) | 4.000 | 50.43 | 201.72 |
| mt38srs033a | Un | Curvatubos de plástico, para tubo de 16 mm de diâmetro exterior, "SAUNIER DUVAL". (material) | 8.000 | 12.18 | 97.44 |
| mt38srs031a | Un | Armário metálico para coletor plástico de 2 a 5 saídas, "SAUNIER DUVAL", de de 540 mm de largura, altura ajustável de 750 a 890 mm, profundidade ajustável de 93 a 120 mm mm. (material) | 1.000 | 1326.33 | 1326.33 |
| mo004 | h | Montador de instalações de calefação. (mão de obra) | 1.821 | 40.91 | 74.50 |
| mo103 | h | Ajudante de montador de instalações de calefação. (mão de obra) | 1.821 | 30.78 | 56.05 |
| % | % | Custos diretos complementares | 2 % | 3688.51 | 73.77 |
|  |  | Custos diretos |  |  | 3762.28 |
