# Fan-coil de teto, sistema de dois tubos, com distribuição por dutos

- Propriedade do ficheiro: CYPE INGENIEROS, S.A.
- Formato: FIEBDC-3/2002
- Âmbito geográfico: Brasil
- Moeda: BRL
- Custos indiretos: 3.00 %
- Despesas gerais: 13.00 %
- Lucro: 6.00 %
- IVA: 17.00 %

## I Instalações

### IC Aquecimento, refrigeração, climatização e água quente

#### ICF Unidades não autônomas de climatização

**ICF010** Un Fan-coil de teto, sistema de dois tubos, com distribuição por dutos.
Fan-coil horizontal, de teto com distribuição por duto retangular, Genia Fan SD 4-020 ND "SAUNIER DUVAL", potência frigorífica a velocidade máxima 2,35 kW (temperatura de bulbo úmido de ar interior 19°C; temperatura de entrada da água 7°C, salto térmico 5°C), potência calorífica a velocidade máxima 2,68 kW (temperatura de bulbo seco de ar interior 20°C; temperatura de entrada da água 50°C), de 3 velocidades, vazão de água em refrigeração 0,43 m³/h, vazão de ar a velocidade máxima 411 m³/h, dimensões 741x241x522 mm, peso 16,7 kg, comando à distância digital Honeywell, por cabo, válvula de 3 vias, SD 5-3VW D. Inclusive elementos para suspensão ao teto. Totalmente montado, ligado e colocado em funcionamento pela empresa instaladora para a verificação do seu correto funcionamento.
Inclui: Implantação da unidade. Colocação e fixação da unidade. Ligação com as redes de abastecimento de água, elétrica, de coleta de condensados, e de dutos. Colocação em funcionamento.
Critério de medição de projeto: Número de unidades previstas, segundo documentação gráfica de Projeto.
Critério de quantitativos de obra: Medir-se-á o número de unidades realmente executadas segundo especificações de Projeto.

| Código | Un | Descrição | Rendimento | Preço | Importância |
|---|---|---|---|---|---|
| mt42fts015a | Un | Fan-coil horizontal, de teto com distribuição por duto retangular, Genia Fan SD 4-020 ND "SAUNIER DUVAL", potência frigorífica a velocidade máxima 2,35 kW (temperatura de bulbo úmido de ar interior 19°C; temperatura de entrada da água 7°C, salto térmico 5°C), potência calorífica a velocidade máxima 2,68 kW (temperatura de bulbo seco de ar interior 20°C; temperatura de entrada da água 50°C), de 3 velocidades, vazão de água em refrigeração 0,43 m³/h, vazão de ar a velocidade máxima 411 m³/h, dimensões 741x241x522 mm, peso 16,7 kg. (material) | 1.000 | 2913.17 | 2913.17 |
| mt42fts500b | Un | Válvula de 3 vias, SD 5-3VW D, "SAUNIER DUVAL", com acionador e tubos de ligação. (material) | 1.000 | 1439.84 | 1439.84 |
| mt42fts505a | Un | Comando à distância digital Honeywell, por cabo, "SAUNIER DUVAL", para instalação superficial em parede, com ajuste de temperatura, modo de funcionamento (apagado/frio/calor) e velocidade do ventilador (baixa/média/alta). (material) | 1.000 | 870.61 | 870.61 |
| mt37sve010c | Un | Registro de esfera de latão niquelado para enroscar de 3/4". (material) | 2.000 | 21.81 | 43.62 |
| mt35tpt010ke | m | Tubo rígido de PVC VD-F de 16 mm de diâmetro exterior e 1,3 mm de espessura. Resistência à compressão 1250 N, resistência ao impacto 6 joules, temperatura de trabalho -25°C até 90°C, classificação 4442, com o preço incrementado em 20% relativamente a acessórios e peças especiais. (material) | 5.000 | 11.90 | 59.50 |
| mt35cep010aa | m | Cabo unipolar H07V-U, sendo a sua tensão atribuída de 450/750 V, reação ao fogo classe Eca segundo NP EN 50575, com condutor unifilar de cobre classe 1 de 1,5 mm² de seção, com isolamento de PVC. (material) | 10.000 | 0.52 | 5.20 |
| mt42www090 | Un | Kit de suportes para suspensão ao teto, formado por quatro barras roscadas de aço galvanizado, com as correspondentes buchas, porcas e arruelas. (material) | 1.000 | 147.33 | 147.33 |
| mo005 | h | Instalador de ar condicionado. (mão de obra) | 3.983 | 40.91 | 162.94 |
| mo104 | h | Ajudante de instalador de ar condicionado. (mão de obra) | 3.983 | 30.78 | 122.60 |
| % | % | Custos diretos complementares | 2 % | 5764.81 | 115.30 |
|  |  | Custos diretos |  |  | 5880.11 |
