# Fan-coil de cassete, sistema de dois tubos

- Propriedade do ficheiro: CYPE INGENIEROS, S.A.
- Formato: FIEBDC-3/2002
- Âmbito geográfico: Brasil
- Moeda: BRL
- Custos indiretos: 3.00 %
- Despesas gerais: 13.00 %
- Lucro: 6.00 %
- IVA: 17.00 %

## I Instalações

### IC Aquecimento, refrigeração, climatização e água quente

#### ICF Unidades não autônomas de climatização

**ICF050** Un Fan-coil de cassete, sistema de dois tubos.
Fan-coil de cassete, Genia Fan SD 4-035 NK "SAUNIER DUVAL", potência frigorífica a velocidade máxima 3,96 kW, potência frigorífica sensível a velocidade máxima 3,2 kW (temperatura de bulbo úmido de ar interior 19°C, temperatura de entrada da água 7°C, salto térmico 5°C), potência calorífica a velocidade máxima 4,63 kW (temperatura de bulbo seco de ar interior 20°C, temperatura de entrada da água 50°C), de 3 velocidades, vazão de água em refrigeração 0,7 m³/h, vazão de ar a velocidade máxima 719 m³/h, dimensões 575x261x575 mm, peso 19 kg, dimensões do painel 647x50x647 mm, peso do painel 2,5 kg, com válvula de 3 vias e comando à distância por infravermelhos, bandeja de coleta de condensados, SDZ-035-G1. Inclusive elementos para suspensão ao teto. Totalmente montado, ligado e colocado em funcionamento pela empresa instaladora para a verificação do seu correto funcionamento.
Inclui: Implantação da unidade. Colocação e fixação da unidade. Ligação com as redes de abastecimento de água, elétrica e de coleta de condensados. Colocação em funcionamento.
Critério de medição de projeto: Número de unidades previstas, segundo documentação gráfica de Projeto.
Critério de quantitativos de obra: Medir-se-á o número de unidades realmente executadas segundo especificações de Projeto.

| Código | Un | Descrição | Rendimento | Preço | Importância |
|---|---|---|---|---|---|
| mt42fts105a | Un | Fan-coil de cassete, Genia Fan SD 4-035 NK "SAUNIER DUVAL", potência frigorífica a velocidade máxima 3,96 kW, potência frigorífica sensível a velocidade máxima 3,2 kW (temperatura de bulbo úmido de ar interior 19°C, temperatura de entrada da água 7°C, salto térmico 5°C), potência calorífica a velocidade máxima 3,79 kW (temperatura de bulbo seco de ar interior 20°C, temperatura de entrada da água 50°C), de 3 velocidades, vazão de água em refrigeração 0,7 m³/h, vazão de ar a velocidade máxima 719 m³/h, dimensões 575x261x575 mm, peso 19 kg, dimensões do painel 647x50x647 mm, peso do painel 2,5 kg, com válvula de 3 vias e comando à distância por infravermelhos. (material) | 1.000 | 5792.86 | 5792.86 |
| mt42fts507a | Un | Bandeja de coleta de condensados, SDZ-035-G1 "SAUNIER DUVAL", para fan-coil de cassete. (material) | 1.000 | 167.43 | 167.43 |
| mt42vsi010ao | Un | Válvula de três vias, com acionador; inclusive ligações e montagem. (material) | 1.000 | 502.27 | 502.27 |
| mt37sve010b | Un | Registro de esfera de latão niquelado para enroscar de 1/2". (material) | 2.000 | 14.77 | 29.54 |
| mt42www090 | Un | Kit de suportes para suspensão ao teto, formado por quatro barras roscadas de aço galvanizado, com as correspondentes buchas, porcas e arruelas. (material) | 1.000 | 147.33 | 147.33 |
| mo005 | h | Instalador de ar condicionado. (mão de obra) | 4.486 | 40.91 | 183.52 |
| mo104 | h | Ajudante de instalador de ar condicionado. (mão de obra) | 4.486 | 30.78 | 138.08 |
| % | % | Custos diretos complementares | 2 % | 6961.03 | 139.22 |
|  |  | Custos diretos |  |  | 7100.25 |
