# Caldeira a gás, doméstica, de condensação, de pé, para aquecimento e água quente

- Propriedade do ficheiro: CYPE INGENIEROS, S.A.
- Formato: FIEBDC-3/2002
- Âmbito geográfico: Brasil
- Moeda: BRL
- Custos indiretos: 3.00 %
- Despesas gerais: 13.00 %
- Lucro: 6.00 %
- IVA: 17.00 %

## I Instalações

### IC Aquecimento, refrigeração, climatização e água quente

#### ICG Caldeiras a gás

**ICG230** Un Caldeira a gás, doméstica, de condensação, de pé, para aquecimento e água quente
Caldeira de pé a gás N, com recuperação de calor por condensação dos produtos da combustão, para aquecimento e água quente com reservatório de 89,1 litros, para utilização interior, câmara de combustão estanque, acendimento eletrônico, sem chama piloto, Duomax Condens 35/90 L "SAUNIER DUVAL", potência útil de aquecimento 32,5 kW (modulação H-MOD ELGA), rendimento 108%, potência útil de água quente 34 kW, eficiência energética classe A em aquecimento, eficiência energética classe A em água quente, perfil de consumo XL, de 1320x599x693 mm, com placa de ligações, kit de ligações, duto para evacuação de fumos e termostato-programador de ambiente via rádio Exacontrol E7 R, sem incluir o duto para evacuação dos produtos da combustão. Totalmente montada, ligada e testada.
Inclui: Marcação. Disposição dos elementos. Montagem da caldeira e dos seus acessórios. Ligação com as redes de abastecimento de água, de gás, de saneamento e elétrica, e com o duto de evacuação dos produtos de combustão. Colocação em funcionamento.
Critério de medição de projeto: Número de unidades previstas, segundo documentação gráfica de Projeto.
Critério de quantitativos de obra: Medir-se-á o número de unidades realmente executadas segundo especificações de Projeto.

| Código | Un | Descrição | Rendimento | Preço | Importância |
|---|---|---|---|---|---|
| mt38cmd085a | Un | Caldeira de pé a gás N, com recuperação de calor por condensação dos produtos da combustão, para aquecimento e água quente com reservatório de 89,1 litros, para utilização interior, câmara de combustão estanque, acendimento eletrônico, sem chama piloto, Duomax Condens 35/90 L "SAUNIER DUVAL", potência útil de aquecimento 32,5 kW (modulação H-MOD ELGA), rendimento 108%, potência útil de água quente 34 kW, eficiência energética classe A em aquecimento, eficiência energética classe A em água quente, perfil de consumo XL, de 1320x599x693 mm, com placa de ligações, kit de ligações, duto para evacuação de fumos e termostato-programador de ambiente via rádio Exacontrol E7 R. (material) | 1.000 | 36598.84 | 36598.84 |
| mt38www012 | Un | Material auxiliar para instalações de aquecimento e água quente (material) | 1.000 | 14.06 | 14.06 |
| mo004 | h | Montador de instalações de calefação. (mão de obra) | 3.414 | 40.91 | 139.67 |
| mo103 | h | Ajudante de montador de instalações de calefação. (mão de obra) | 3.414 | 30.78 | 105.08 |
| % | % | Custos diretos complementares | 2 % | 36857.65 | 737.15 |
|  |  | Custos diretos |  |  | 37594.80 |
