# Caldeira a gás, doméstica, de condensação, mural, para aquecimento

- Propriedade do ficheiro: CYPE INGENIEROS, S.A.
- Formato: FIEBDC-3/2002
- Âmbito geográfico: Brasil
- Moeda: BRL
- Custos indiretos: 3.00 %
- Despesas gerais: 13.00 %
- Lucro: 6.00 %
- IVA: 17.00 %

## I Instalações

### IC Aquecimento, refrigeração, climatização e água quente

#### ICG Caldeiras a gás

**ICG231** Un Caldeira a gás, doméstica, de condensação, mural, para aquecimento.
Caldeira mural a gás N, com recuperação de calor por condensação dos produtos da combustão, para aquecimento com sistema de combustão FlameFit, para utilização interior, câmara de combustão estanque, acendimento eletrônico, sem chama piloto, Thema MiConnect AS 30-CS/1-C (N-ES) "SAUNIER DUVAL", potência em aquecimento (50/30°C) de 4,4 a 32,8 kW, potência em aquecimento (80/60°C) de 3,9 a 29,8 kW, rendimento em aquecimento (50/30°C) 107,2%, rendimento em aquecimento (80/60°C) 97%, eficiência energética classe A, de 740x418x344 mm, com central de controle modulante MiSet (SRT 380), via cabo, com ecrã tátil, programação da produção de água quente e do aquecimento, regulação da temperatura de impulsão por curva de aquecimento e sonda de temperatura exterior e controle desde smartphone ou tablet através de aplicação para IOS (iPhone e iPad) e Android, placa de ligações da caldeira e duto para evacuação de fumos, neutralizador de condensados. Totalmente montada, ligada e testada.
Inclui: Marcação. Disposição dos elementos. Montagem da caldeira e dos seus acessórios. Ligação com as redes de abastecimento de água, de gás, de saneamento e elétrica, e com o duto de evacuação dos produtos de combustão. Colocação em funcionamento.
Critério de medição de projeto: Número de unidades previstas, segundo documentação gráfica de Projeto.
Critério de quantitativos de obra: Medir-se-á o número de unidades realmente executadas segundo especificações de Projeto.

| Código | Un | Descrição | Rendimento | Preço | Importância |
|---|---|---|---|---|---|
| mt38cmd126a | Un | Caldeira mural a gás N, com recuperação de calor por condensação dos produtos da combustão, para aquecimento com sistema de combustão FlameFit, para utilização interior, câmara de combustão estanque, acendimento eletrônico, sem chama piloto, Thema MiConnect AS 30-CS/1-C (N-ES) "SAUNIER DUVAL", potência em aquecimento (50/30°C) de 4,4 a 32,8 kW, potência em aquecimento (80/60°C) de 3,9 a 29,8 kW, rendimento em aquecimento (50/30°C) 107,2%, rendimento em aquecimento (80/60°C) 97%, eficiência energética classe A, de 740x418x344 mm, com central de controle modulante MiSet (SRT 380), via cabo, com ecrã tátil, programação da produção de água quente e do aquecimento, regulação da temperatura de impulsão por curva de aquecimento e sonda de temperatura exterior e controle desde smartphone ou tablet através de aplicação para IOS (iPhone e iPad) e Android, placa de ligações da caldeira e duto para evacuação de fumos. (material) | 1.000 | 20727.06 | 20727.06 |
| mt38cmd004a | Un | Neutralizador de condensados, "SAUNIER DUVAL", para colocar entre a caldeira e o tubo de drenagem. (material) | 1.000 | 468.79 | 468.79 |
| mt38www010 | Un | Material auxiliar para instalações de aquecimento. (material) | 1.000 | 11.25 | 11.25 |
| mo004 | h | Montador de instalações de calefação. (mão de obra) | 3.414 | 40.91 | 139.67 |
| mo103 | h | Ajudante de montador de instalações de calefação. (mão de obra) | 3.414 | 30.78 | 105.08 |
| % | % | Custos diretos complementares | 2 % | 21451.85 | 429.04 |
|  |  | Custos diretos |  |  | 21880.89 |
