# Caldeira a gás, coletiva, de condensação, mural

- Propriedade do ficheiro: CYPE INGENIEROS, S.A.
- Formato: FIEBDC-3/2002
- Âmbito geográfico: Brasil
- Moeda: BRL
- Custos indiretos: 3.00 %
- Despesas gerais: 13.00 %
- Lucro: 6.00 %
- IVA: 17.00 %

## I Instalações

### IC Aquecimento, refrigeração, climatização e água quente

#### ICG Caldeiras a gás

**ICG238** Un Caldeira a gás, coletiva, de condensação, mural.
Caldeira mural a gás N, com recuperação de calor por condensação dos produtos da combustão, para aquecimento, para utilização interior, câmara de combustão estanque, acendimento eletrônico, sem chama piloto, Thermomaster Condens AS 48 -A (H-ES) "SAUNIER DUVAL", potência útil de aquecimento 44 kW, de 720x440x405 mm, com permutador de calor de aço inoxidável e bomba de circulação de alta eficiência. Totalmente montada, ligada e testada.
Inclui: Marcação. Disposição dos elementos. Montagem da caldeira e dos seus acessórios. Ligação com as redes de abastecimento de água, de gás, de saneamento e elétrica, e com o duto de evacuação dos produtos de combustão. Colocação em funcionamento.
Critério de medição de projeto: Número de unidades previstas, segundo documentação gráfica de Projeto.
Critério de quantitativos de obra: Medir-se-á o número de unidades realmente executadas segundo especificações de Projeto.

| Código | Un | Descrição | Rendimento | Preço | Importância |
|---|---|---|---|---|---|
| mt38cmd092a | Un | Caldeira mural a gás N, com recuperação de calor por condensação dos produtos da combustão, para aquecimento, para utilização interior, câmara de combustão estanque, acendimento eletrônico, sem chama piloto, Thermomaster Condens AS 48 -A (H-ES) "SAUNIER DUVAL", potência útil de aquecimento 44 kW, de 720x440x405 mm, com permutador de calor de aço inoxidável e bomba de circulação de alta eficiência. (material) | 1.000 | 25481.90 | 25481.90 |
| mt38www010 | Un | Material auxiliar para instalações de aquecimento. (material) | 1.000 | 11.25 | 11.25 |
| mo004 | h | Montador de instalações de calefação. (mão de obra) | 4.602 | 40.91 | 188.27 |
| mo103 | h | Ajudante de montador de instalações de calefação. (mão de obra) | 4.602 | 30.78 | 141.65 |
| % | % | Custos diretos complementares | 2 % | 25823.07 | 516.46 |
|  |  | Custos diretos |  |  | 26339.53 |
