# Conjunto de caldeiras a gás, de condensação, murais

- Propriedade do ficheiro: CYPE INGENIEROS, S.A.
- Formato: FIEBDC-3/2002
- Âmbito geográfico: Brasil
- Moeda: BRL
- Custos indiretos: 3.00 %
- Despesas gerais: 13.00 %
- Lucro: 6.00 %
- IVA: 17.00 %

## I Instalações

### IC Aquecimento, refrigeração, climatização e água quente

#### ICG Caldeiras a gás

**ICG243** Un Conjunto de caldeiras a gás, de condensação, murais.
Conjunto de 2 caldeiras em cascata, configuração em linha, "SAUNIER DUVAL", sendo cada uma delas uma caldeira mural a gás N, Thermomaster Condens AS 48 -A (H-ES), com recuperação de calor por condensação dos produtos da combustão, para aquecimento, para utilização interior, câmara de combustão estanque, acendimento eletrônico, sem chama piloto, potência útil de aquecimento 44 kW, de 800x480x450 mm, com registros, tubos de ligação, suporte de caldeiras, coletores de ida e de retorno, separador hidráulico com filtro magnético e isolamento térmico, central de controle, MiPro Sense Radio (SRC 720f), com suporte de parede para central de controle, 2 módulos para a identificação de cada uma das caldeiras em cascata, com kit de evacuação de fumos, com pés para caixilho. Inclusive válvula de segurança, purgadores, pirostato e descarga para ralo para o esvaziamento da caldeira e a drenagem da válvula de segurança. Totalmente montado, ligado e testado.
Inclui: Marcação. Disposição dos elementos. Montagem da caldeira e dos seus acessórios. Ligação com as redes de abastecimento de água, de gás, de saneamento e elétrica, e com o duto de evacuação dos produtos de combustão. Colocação em funcionamento.
Critério de medição de projeto: Número de unidades previstas, segundo documentação gráfica de Projeto.
Critério de quantitativos de obra: Medir-se-á o número de unidades realmente executadas segundo especificações de Projeto.

| Código | Un | Descrição | Rendimento | Preço | Importância |
|---|---|---|---|---|---|
| mt38cmd095a | Un | Conjunto de 2 caldeiras em cascata, configuração em linha, "SAUNIER DUVAL", sendo cada uma delas uma caldeira mural a gás N, Thermomaster Condens AS 48 -A (H-ES), com recuperação de calor por condensação dos produtos da combustão, para aquecimento, para utilização interior, câmara de combustão estanque, acendimento eletrônico, sem chama piloto, potência útil de aquecimento 44 kW, de 800x480x450 mm, com registros, tubos de ligação, suporte de caldeiras, coletores de ida e de retorno, separador hidráulico com filtro magnético e isolamento térmico. (material) | 2.000 | 93054.12 | 186108.24 |
| mt38cmd098a | Un | Central de controle, MiPro Sense Radio (SRC 720f) "SAUNIER DUVAL", controle modulante, via rádio, com controle desde smartphone ou tablet através de aplicação para IOS (iPhone e iPad) e Android, com regulação da temperatura de impulsão por curva de aquecimento e sonda de temperatura exterior via rádio, possibilidade de gestão de uma instalação com vários geradores de energia e vários circuitos ou zonas de aquecimento com módulos adicionais, programação da climatização através de esquemas pré-definidos utilizando um assistente de configuração. (material) | 1.000 | 2846.20 | 2846.20 |
| mt38cmd116a | Un | Módulo para a identificação de uma caldeira em cascata, "SAUNIER DUVAL", comunicação com protocolo Ebus. (material) | 1.000 | 636.21 | 636.21 |
| mt38cmd094a | Un | Kit básico de evacuação de fumos, Thermomaster Condens AS 48 -A (H-ES) "SAUNIER DUVAL", para 2 caldeiras em cascata. (material) | 1.000 | 6663.47 | 6663.47 |
| mt38cmd117 | Un | Suporte de parede para central de controle, "SAUNIER DUVAL". (material) | 1.000 | 904.09 | 904.09 |
| mt38cmd118 | Un | Pés para caixilho de caldeiras em cascata, "SAUNIER DUVAL". (material) | 1.000 | 1171.97 | 1171.97 |
| mt37svs010a | Un | Válvula de segurança, de latão, com rosca de 1/2" de diâmetro, regulada a 3 bar de pressão. (material) | 1.000 | 13.20 | 13.20 |
| mt37sgl020d | Un | Purgador automático de ar com bóia e rosca de 1/2" de diâmetro, corpo e tampa de latão, para uma pressão máxima de funcionamento de 10 bar e uma temperatura máxima de 110°C. (material) | 2.000 | 26.12 | 52.24 |
| mt38www050 | Un | Descarga a ralo, para a drenagem da válvula de segurança, composto por 1 m de tubo de aço-carbono preto de 1/2" e funil descarga, inclusive acessórios e peças especiais. (material) | 1.000 | 100.46 | 100.46 |
| mt38www010 | Un | Material auxiliar para instalações de aquecimento. (material) | 1.000 | 11.25 | 11.25 |
| mo004 | h | Montador de instalações de calefação. (mão de obra) | 4.652 | 40.91 | 190.31 |
| mo103 | h | Ajudante de montador de instalações de calefação. (mão de obra) | 4.652 | 30.78 | 143.19 |
| % | % | Custos diretos complementares | 2 % | 198840.83 | 3976.82 |
|  |  | Custos diretos |  |  | 202817.65 |
