# Equipamento de ar condicionado com unidade interior com distribuição por duto retangular, sistema ar-ar split 1x1

- Propriedade do ficheiro: CYPE INGENIEROS, S.A.
- Formato: FIEBDC-3/2002
- Âmbito geográfico: Brasil
- Moeda: BRL
- Custos indiretos: 3.00 %
- Despesas gerais: 13.00 %
- Lucro: 6.00 %
- IVA: 17.00 %

## I Instalações

### IC Aquecimento, refrigeração, climatização e água quente

#### ICN Unidades autônomas de climatização

**ICN040** Un Equipamento de ar condicionado com unidade interior com distribuição por duto retangular, sistema ar-ar split 1x1.
Equipamento de ar condicionado, sistema ar-ar split 1x1, para gás R-32, bomba de calor, alimentação monofásica (230V/50Hz), VivAir SDH 19-140 IDN "SAUNIER DUVAL", potência frigorífica nominal 13,4 kW, potência frigorífica mínima/máxima: 3,9/14,2 kW, SEER 6,1, potência calorífica nominal 15,5 kW, potência calorífica mínima/máxima: 3,9/16 kW, SCOP 3,6, formado por uma unidade interior de teto com distribuição por duto retangular de baixo perfil SDH 19-140 IDNI, pressão sonora mínima/máxima: 38/43 dBA, dimensões 300x1400x700 mm, peso 50 kg, com filtro purificador do ar e contato para acender e apagar de forma remota, comando à distância por cabo, com programação diária, e uma unidade exterior SDH 19-140 IKDNO, com compressor rotativo tipo Inverter DC, ventilador modulante, controle de condensação e válvula de expansão eletrônica, pressão sonora 56 dBA, dimensões 820x940x460 mm, peso 95 kg, diâmetro de ligação da tubulação de gás 5/8", diâmetro de ligação da tubulação do líquido 3/8", com amortecedores de molas, suportes e fixações das unidades interior e exterior, tubulação de drenagem com sifão, ligação frigorífica entre unidades, ligação elétrica entre unidades, fixação e proteção mecânica da instalação com ocultação em canaleta acessível em zonas vistas. Inclusive elementos anti-vibratórios e suportes de parede para apoio da unidade exterior e elementos para suspensão da unidade interior ao teto.
Critérios considerados na determinação do preço da unidade de obra: O preço não inclui a canalização nem a cablagem elétrica de alimentação.
Inclui: Implantação das unidades. Colocação e fixação da unidade interior. Colocação e fixação da unidade exterior. Ligação às linhas frigoríficas. Ligação à rede elétrica. Ligação à rede de drenagem. Colocação em funcionamento.
Critério de medição de projeto: Número de unidades previstas, segundo documentação gráfica de Projeto.
Critério de quantitativos de obra: Medir-se-á o número de unidades realmente executadas segundo especificações de Projeto.

| Código | Un | Descrição | Rendimento | Preço | Importância |
|---|---|---|---|---|---|
| mt42sau062k | Un | Equipamento de ar condicionado, sistema ar-ar split 1x1, para gás R-32, bomba de calor, alimentação monofásica (230V/50Hz), VivAir SDH 19-140 IDN "SAUNIER DUVAL", potência frigorífica nominal 13,4 kW, potência frigorífica mínima/máxima: 3,9/14,2 kW, SEER 6,1, potência calorífica nominal 15,5 kW, potência calorífica mínima/máxima: 3,9/16 kW, SCOP 3,6, formado por uma unidade interior de teto com distribuição por duto retangular de baixo perfil SDH 19-140 IDNI, pressão sonora mínima/máxima: 38/43 dBA, dimensões 300x1400x700 mm, peso 50 kg, com filtro purificador do ar e contato para acender e apagar de forma remota, comando à distância por cabo, com programação diária, e uma unidade exterior SDH 19-140 IKDNO, com compressor rotativo tipo Inverter DC, ventilador modulante, controle de condensação e válvula de expansão eletrônica, pressão sonora 56 dBA, dimensões 820x940x460 mm, peso 95 kg, diâmetro de ligação da tubulação de gás 5/8", diâmetro de ligação da tubulação do líquido 3/8", com amortecedores de molas, suportes e fixações das unidades interior e exterior, tubulação de drenagem com sifão, ligação frigorífica entre unidades, ligação elétrica entre unidades, fixação e proteção mecânica da instalação com ocultação em canaleta acessível em zonas vistas. (material) | 1.000 | 31442.18 | 31442.18 |
| mt42www090 | Un | Kit de suportes para suspensão ao teto, formado por quatro barras roscadas de aço galvanizado, com as correspondentes buchas, porcas e arruelas. (material) | 1.000 | 147.33 | 147.33 |
| mt42www085 | Un | Kit de suportes de parede, formado por conjunto de esquadras de 50x45 cm e quatro amortecedores de borracha, com as correspondentes buchas, parafusos, porcas e arruelas. (material) | 1.000 | 126.57 | 126.57 |
| mo005 | h | Instalador de ar condicionado. (mão de obra) | 2.243 | 40.91 | 91.76 |
| mo104 | h | Ajudante de instalador de ar condicionado. (mão de obra) | 2.243 | 30.78 | 69.04 |
| % | % | Custos diretos complementares | 2 % | 31876.88 | 637.54 |
|  |  | Custos diretos |  |  | 32514.42 |
