# Grupo hidráulico solar

- Propriedade do ficheiro: CYPE INGENIEROS, S.A.
- Formato: FIEBDC-3/2002
- Âmbito geográfico: Brasil
- Moeda: BRL
- Custos indiretos: 3.00 %
- Despesas gerais: 13.00 %
- Lucro: 6.00 %
- IVA: 17.00 %

## I Instalações

### IC Aquecimento, refrigeração, climatização e água quente

#### ICS Sistemas de condução de água

**ICS051** Un Grupo hidráulico solar.
Grupo hidráulico solar, GHS 70 "SAUNIER DUVAL", formado por permutador de placas de aço inoxidável AISI 316, com junta de nitrilo NBR, caixilho de aço com carbono, ligações standard, pressão máxima de trabalho 6 bar e temperatura máxima de 100°C, bomba de circulação com três velocidades para o circuito primário, bomba de circulação para o circuito secundário, quadro de manobra, central de regulação, sondas de temperatura, manômetro, termômetro, válvula de segurança e termostato.
Inclui: Marcação. Colocação. Ligação. Verificação do seu correto funcionamento.
Critério de medição de projeto: Número de unidades previstas, segundo documentação gráfica de Projeto.
Critério de quantitativos de obra: Medir-se-á o número de unidades realmente executadas segundo especificações de Projeto.

| Código | Un | Descrição | Rendimento | Preço | Importância |
|---|---|---|---|---|---|
| mt38css770b | Un | Grupo hidráulico solar, GHS 70 "SAUNIER DUVAL", formado por permutador de placas de aço inoxidável AISI 316, com junta de nitrilo NBR, caixilho de aço com carbono, ligações standard, pressão máxima de trabalho 6 bar e temperatura máxima de 100°C, bomba de circulação com três velocidades para o circuito primário, bomba de circulação para o circuito secundário, quadro de manobra, central de regulação, sondas de temperatura, manômetro, termômetro, válvula de segurança e termostato. (material) | 1.000 | 4219.08 | 4219.08 |
| mo004 | h | Montador de instalações de calefação. (mão de obra) | 0.339 | 40.91 | 13.87 |
| mo103 | h | Ajudante de montador de instalações de calefação. (mão de obra) | 0.339 | 30.78 | 10.43 |
| % | % | Custos diretos complementares | 2 % | 4243.38 | 84.87 |
|  |  | Custos diretos |  |  | 4328.25 |
