# Grupo hidráulico solar

- Propriedade do ficheiro: CYPE INGENIEROS, S.A.
- Formato: FIEBDC-3/2002
- Âmbito geográfico: Brasil
- Moeda: BRL
- Custos indiretos: 3.00 %
- Despesas gerais: 13.00 %
- Lucro: 6.00 %
- IVA: 17.00 %

## I Instalações

### IC Aquecimento, refrigeração, climatização e água quente

#### ICS Sistemas de condução de água

**ICS051** Un Grupo hidráulico solar.
Grupo hidráulico solar, com reservatório para drenagem automática de 8 l de capacidade, bomba de circulação eletrônica Wilo Yonos Para ST 15/13 de 2 a 12 l/min, válvula de segurança regulada a 3 bar, válvulas de enchimento e vazamento e carcaça de polipropileno expandido para isolamento térmico.
Inclui: Marcação. Colocação. Ligação. Verificação do seu correto funcionamento.
Critério de medição de projeto: Número de unidades previstas, segundo documentação gráfica de Projeto.
Critério de quantitativos de obra: Medir-se-á o número de unidades realmente executadas segundo especificações de Projeto.

| Código | Un | Descrição | Rendimento | Preço | Importância |
|---|---|---|---|---|---|
| mt38cso050a | Un | Grupo hidráulico solar, com reservatório para drenagem automática de 8 l de capacidade, bomba de circulação eletrônica Wilo Yonos Para ST 15/13 de 2 a 12 l/min, válvula de segurança regulada a 3 bar, válvulas de enchimento e vazamento e carcaça de polipropileno expandido para isolamento térmico. (material) | 1.000 | 6377.81 | 6377.81 |
| mo004 | h | Montador de instalações de calefação. (mão de obra) | 0.339 | 40.91 | 13.87 |
| mo103 | h | Ajudante de montador de instalações de calefação. (mão de obra) | 0.339 | 30.78 | 10.43 |
| % | % | Custos diretos complementares | 2 % | 6402.11 | 128.04 |
|  |  | Custos diretos |  |  | 6530.15 |
