# Reservatório para água quente

- Propriedade do ficheiro: CYPE INGENIEROS, S.A.
- Formato: FIEBDC-3/2002
- Âmbito geográfico: Brasil
- Moeda: BRL
- Custos indiretos: 3.00 %
- Despesas gerais: 13.00 %
- Lucro: 6.00 %
- IVA: 17.00 %

## I Instalações

### IC Aquecimento, refrigeração, climatização e água quente

#### ICS Sistemas de condução de água

**ICS060** Un Reservatório para água quente
Reservatório de aço vitrificado, BDLE 3500 "SAUNIER DUVAL", de solo, 3500 l, eficiência energética classe C, altura 2610 mm, diâmetro 1660 mm, isolamento de 50 mm de espessura com poliuretano de alta densidade, livre de CFC, proteção catódica permanente, boca lateral DN 400. Inclusive registros, elementos de montagem e acessórios necessários para o seu correto funcionamento.
Inclui: Marcação. Colocação. Ligação. Verificação do seu correto funcionamento.
Critério de medição de projeto: Número de unidades previstas, segundo documentação gráfica de Projeto.
Critério de quantitativos de obra: Medir-se-á o número de unidades realmente executadas segundo especificações de Projeto.

| Código | Un | Descrição | Rendimento | Preço | Importância |
|---|---|---|---|---|---|
| mt38css108g | Un | Reservatório de aço vitrificado, BDLE 3500 "SAUNIER DUVAL", de solo, 3500 l, eficiência energética classe C, altura 2610 mm, diâmetro 1660 mm, isolamento de 50 mm de espessura com poliuretano de alta densidade, livre de CFC, proteção catódica permanente, boca lateral DN 400. (material) | 1.000 | 66366.78 | 66366.78 |
| mt37sve010i | Un | Registro de esfera de latão niquelado para enroscar de 3". (material) | 2.000 | 341.36 | 682.72 |
| mt38www011 | Un | Material auxiliar para instalações de água quente (material) | 1.000 | 9.71 | 9.71 |
| mo004 | h | Montador de instalações de calefação. (mão de obra) | 2.966 | 40.91 | 121.34 |
| mo103 | h | Ajudante de montador de instalações de calefação. (mão de obra) | 2.966 | 30.78 | 91.29 |
| % | % | Custos diretos complementares | 2 % | 67271.84 | 1345.44 |
|  |  | Custos diretos |  |  | 68617.28 |
