# Reservatório para aquecimento e climatização

- Propriedade do ficheiro: CYPE INGENIEROS, S.A.
- Formato: FIEBDC-3/2002
- Âmbito geográfico: Brasil
- Moeda: BRL
- Custos indiretos: 3.00 %
- Despesas gerais: 13.00 %
- Lucro: 6.00 %
- IVA: 17.00 %

## I Instalações

### IC Aquecimento, refrigeração, climatização e água quente

#### ICS Sistemas de condução de água

**ICS065** Un Reservatório para aquecimento e climatização.
Reservatório de inércia, de aço-carbono preto, 300 l, altura 1240 mm, diâmetro 700 mm, isolamento de 50 mm de espessura com poliuretano de alta densidade, com termômetros. Inclusive registros, elementos de montagem e acessórios necessários para o seu correto funcionamento.
Inclui: Marcação. Colocação. Ligação. Verificação do seu correto funcionamento.
Critério de medição de projeto: Número de unidades previstas, segundo documentação gráfica de Projeto.
Critério de quantitativos de obra: Medir-se-á o número de unidades realmente executadas segundo especificações de Projeto.

| Código | Un | Descrição | Rendimento | Preço | Importância |
|---|---|---|---|---|---|
| mt38aci010u | Un | Reservatório de inércia, de aço-carbono preto, 300 l, altura 1240 mm, diâmetro 700 mm, isolamento de 50 mm de espessura com poliuretano de alta densidade, com termômetros. (material) | 1.000 | 5263.81 | 5263.81 |
| mt37sve010d | Un | Registro de esfera de latão niquelado para enroscar de 1". (material) | 4.000 | 36.28 | 145.12 |
| mt38www010 | Un | Material auxiliar para instalações de aquecimento. (material) | 1.000 | 11.25 | 11.25 |
| mo004 | h | Montador de instalações de calefação. (mão de obra) | 0.847 | 40.91 | 34.65 |
| mo103 | h | Ajudante de montador de instalações de calefação. (mão de obra) | 0.847 | 30.78 | 26.07 |
| % | % | Custos diretos complementares | 2 % | 5480.90 | 109.62 |
|  |  | Custos diretos |  |  | 5590.52 |
