# Reservatório para aquecimento e climatização

- Propriedade do ficheiro: CYPE INGENIEROS, S.A.
- Formato: FIEBDC-3/2002
- Âmbito geográfico: Brasil
- Moeda: BRL
- Custos indiretos: 3.00 %
- Despesas gerais: 13.00 %
- Lucro: 6.00 %
- IVA: 17.00 %

## I Instalações

### IC Aquecimento, refrigeração, climatização e água quente

#### ICS Sistemas de condução de água

**ICS065** Un Reservatório para aquecimento e climatização.
Reservatório de aço-carbono preto, BDLN 370 "SAUNIER DUVAL", de solo, 370 l, eficiência energética classe C, altura 1725 mm, diâmetro 620 mm, isolamento de 50 mm de espessura com poliuretano de alta densidade, livre de CFC. Inclusive registros, elementos de montagem e acessórios necessários para o seu correto funcionamento.
Inclui: Marcação. Colocação. Ligação. Verificação do seu correto funcionamento.
Critério de medição de projeto: Número de unidades previstas, segundo documentação gráfica de Projeto.
Critério de quantitativos de obra: Medir-se-á o número de unidades realmente executadas segundo especificações de Projeto.

| Código | Un | Descrição | Rendimento | Preço | Importância |
|---|---|---|---|---|---|
| mt38css112d | Un | Reservatório de aço-carbono preto, BDLN 370 "SAUNIER DUVAL", de solo, 370 l, eficiência energética classe C, altura 1725 mm, diâmetro 620 mm, isolamento de 50 mm de espessura com poliuretano de alta densidade, livre de CFC. (material) | 1.000 | 10045.43 | 10045.43 |
| mt37sve010d | Un | Registro de esfera de latão niquelado para enroscar de 1". (material) | 4.000 | 36.28 | 145.12 |
| mt38www010 | Un | Material auxiliar para instalações de aquecimento. (material) | 1.000 | 11.25 | 11.25 |
| mo004 | h | Montador de instalações de calefação. (mão de obra) | 0.946 | 40.91 | 38.70 |
| mo103 | h | Ajudante de montador de instalações de calefação. (mão de obra) | 0.946 | 30.78 | 29.12 |
| % | % | Custos diretos complementares | 2 % | 10269.62 | 205.39 |
|  |  | Custos diretos |  |  | 10475.01 |
