# Reservatório para aquecimento e climatização

- Propriedade do ficheiro: CYPE INGENIEROS, S.A.
- Formato: FIEBDC-3/2002
- Âmbito geográfico: Brasil
- Moeda: BRL
- Custos indiretos: 3.00 %
- Despesas gerais: 13.00 %
- Lucro: 6.00 %
- IVA: 17.00 %

## I Instalações

### IC Aquecimento, refrigeração, climatização e água quente

#### ICS Sistemas de condução de água

**ICS065** Un Reservatório para aquecimento e climatização.
Reservatório de inércia, de aço-carbono preto, 3950 l, altura 2345 mm, diâmetro 1910 mm, isolamento de 50 mm de espessura com poliuretano de alta densidade, com termômetros, termostato, boca lateral DN 400. Inclusive registros, elementos de montagem e acessórios necessários para o seu correto funcionamento.
Inclui: Marcação. Colocação. Ligação. Verificação do seu correto funcionamento.
Critério de medição de projeto: Número de unidades previstas, segundo documentação gráfica de Projeto.
Critério de quantitativos de obra: Medir-se-á o número de unidades realmente executadas segundo especificações de Projeto.

| Código | Un | Descrição | Rendimento | Preço | Importância |
|---|---|---|---|---|---|
| mt38aci010Q | Un | Reservatório de inércia, de aço-carbono preto, 3950 l, altura 2345 mm, diâmetro 1910 mm, isolamento de 50 mm de espessura com poliuretano de alta densidade, com termômetros, termostato, boca lateral DN 400. (material) | 1.000 | 29466.58 | 29466.58 |
| mt37sve010j | Un | Registro de esfera de latão niquelado para enroscar de 4". (material) | 4.000 | 529.35 | 2117.40 |
| mt38www010 | Un | Material auxiliar para instalações de aquecimento. (material) | 1.000 | 11.25 | 11.25 |
| mo004 | h | Montador de instalações de calefação. (mão de obra) | 3.093 | 40.91 | 126.53 |
| mo103 | h | Ajudante de montador de instalações de calefação. (mão de obra) | 3.093 | 30.78 | 95.20 |
| % | % | Custos diretos complementares | 2 % | 31816.96 | 636.34 |
|  |  | Custos diretos |  |  | 32453.30 |
