# Ponto de enchimento

- Propriedade do ficheiro: CYPE INGENIEROS, S.A.
- Formato: FIEBDC-3/2002
- Âmbito geográfico: Brasil
- Moeda: BRL
- Custos indiretos: 3.00 %
- Despesas gerais: 13.00 %
- Lucro: 6.00 %
- IVA: 17.00 %

## I Instalações

### IC Aquecimento, refrigeração, climatização e água quente

#### ICS Sistemas de condução de água

**ICS005** Un Ponto de enchimento.
Ponto de enchimento de rede de distribuição de água, para sistema de aquecimento, formado por 2 m de tubo de polietileno reticulado (PE-Xa), com barreira de oxigênio (EVOH), de 16 mm de diâmetro exterior e 2 mm de espessura, PN=6 atm, fornecido em rolos, colocado superficialmente, com isolamento através de manga isolante flexível de espuma elastomérica, registros, filtro de retenção de resíduos, medidor de água e válvula de retenção. Inclusive material auxiliar para montagem e fixação, acessórios e peças especiais.
Inclui: Marcação. Colocação e fixação. Colocação do isolamento.
Critério de medição de projeto: Número de unidades previstas, segundo documentação gráfica de Projeto.
Critério de quantitativos de obra: Medir-se-á o número de unidades realmente executadas segundo especificações de Projeto.

| Código | Un | Descrição | Rendimento | Preço | Importância |
|---|---|---|---|---|---|
| mt37tpu413a | Un | Material auxiliar para montagem e fixação das tubulações de polietileno reticulado (PE-Xa) com barreira de oxigênio (EVOH), de 16 mm de diâmetro exterior. (material) | 2.000 | 0.45 | 0.90 |
| mt37tpu013oe | m | Tubo de polietileno reticulado (PE-Xa), com barreira de oxigênio (EVOH), de 16 mm de diâmetro exterior e 2 mm de espessura, PN=6 atm, fornecido em rolos, segundo ISO 15875-2, com o preço incrementado em 20% relativamente a acessórios e peças especiais. (material) | 2.000 | 10.80 | 21.60 |
| mt37sve010b | Un | Registro de esfera de latão niquelado para enroscar de 1/2". (material) | 2.000 | 14.77 | 29.54 |
| mt37www060b | Un | Filtro de retenção de resíduos de latão, com peneiro de aço inoxidável com perfurações de 0,4 mm de diâmetro, com rosca de 1/2", para uma pressão máxima de funcionamento de 16 bar e uma temperatura máxima de 110°C. (material) | 1.000 | 12.57 | 12.57 |
| mt37cic020a | Un | Medidor de água fria, para enroscar, de 1/2" de diâmetro. (material) | 1.000 | 132.28 | 132.28 |
| mt37svr010a | Un | Válvula de retenção de latão para enroscar de 1/2". (material) | 1.000 | 12.84 | 12.84 |
| mt17coe050bc | m | Manga isolante de espuma elastomérica, de 16 mm de diâmetro interior e 22,0 mm de espessura mm de espessura, à base de borracha sintética flexível, de estrutura celular fechada. (material) | 2.000 | 45.54 | 91.08 |
| mt17coe110 | l | Cola para manga isolante elastomérica. (material) | 0.050 | 127.31 | 6.37 |
| mo004 | h | Montador de instalações de calefação. (mão de obra) | 0.475 | 40.91 | 19.43 |
| mo103 | h | Ajudante de montador de instalações de calefação. (mão de obra) | 0.475 | 30.78 | 14.62 |
| % | % | Custos diretos complementares | 2 % | 341.23 | 6.82 |
|  |  | Custos diretos |  |  | 348.05 |
