# Tubulação de distribuição de água, para climatização

- Propriedade do ficheiro: CYPE INGENIEROS, S.A.
- Formato: FIEBDC-3/2002
- Âmbito geográfico: Brasil
- Moeda: BRL
- Custos indiretos: 3.00 %
- Despesas gerais: 13.00 %
- Lucro: 6.00 %
- IVA: 17.00 %

## I Instalações

### IC Aquecimento, refrigeração, climatização e água quente

#### ICS Sistemas de condução de água

**ICS011** m Tubulação de distribuição de água, para climatização.
Tubulação de distribuição de água fria e quente de climatização formada por tubo de polietileno reticulado (PE-Xa), com barreira de oxigênio (EVOH), de 16 mm de diâmetro exterior e 2 mm de espessura, PN=6 atm, fornecido em rolos, colocado superficialmente no interior do edifício, com isolamento através de manga isolante flexível de espuma elastomérica. Inclusive material auxiliar para montagem e fixação, acessórios e peças especiais.
Inclui: Marcação. Colocação e fixação de tubulações, acessórios e peças especiais. Colocação do isolamento.
Critério de medição de projeto: Comprimento medido segundo documentação gráfica de Projeto.
Critério de quantitativos de obra: Medir-se-á o comprimento realmente executado segundo especificações de Projeto.

| Código | Un | Descrição | Rendimento | Preço | Importância |
|---|---|---|---|---|---|
| mt37tpu413a | Un | Material auxiliar para montagem e fixação das tubulações de polietileno reticulado (PE-Xa) com barreira de oxigênio (EVOH), de 16 mm de diâmetro exterior. (material) | 1.000 | 0.45 | 0.45 |
| mt37tpu013oe | m | Tubo de polietileno reticulado (PE-Xa), com barreira de oxigênio (EVOH), de 16 mm de diâmetro exterior e 2 mm de espessura, PN=6 atm, fornecido em rolos, segundo ISO 15875-2, com o preço incrementado em 20% relativamente a acessórios e peças especiais. (material) | 1.000 | 10.80 | 10.80 |
| mt17coe055ci | m | Manga isolante de espuma elastomérica, com um elevado fator de resistência à difusão do vapor de água, de 19 mm de diâmetro interior e 25 mm de espessura, à base de borracha sintética flexível, de estrutura celular fechada. (material) | 1.000 | 64.09 | 64.09 |
| mt17coe110 | l | Cola para manga isolante elastomérica. (material) | 0.025 | 127.31 | 3.18 |
| op00ato010 |  | Parafusadeira. | 1.000 | 0.00 | 0.00 |
| op00mar010 |  | Martelo. | 1.000 | 0.00 | 0.00 |
| op00tal010 |  | Furadeira. | 1.000 | 0.00 | 0.00 |
| mo004 | h | Montador de instalações de calefação. (mão de obra) | 0.124 | 40.91 | 5.07 |
| mo103 | h | Ajudante de montador de instalações de calefação. (mão de obra) | 0.124 | 30.78 | 3.82 |
| % | % | Custos diretos complementares | 2 % | 87.41 | 1.75 |
|  |  | Custos diretos |  |  | 89.16 |
