# Coletor pré-fabricado de distribuição de água para uso doméstico

- Propriedade do ficheiro: CYPE INGENIEROS, S.A.
- Formato: FIEBDC-3/2002
- Âmbito geográfico: Brasil
- Moeda: BRL
- Custos indiretos: 3.00 %
- Despesas gerais: 13.00 %
- Lucro: 6.00 %
- IVA: 17.00 %

## I Instalações

### IC Aquecimento, refrigeração, climatização e água quente

#### ICS Sistemas de condução de água

**ICS025** Un Coletor pré-fabricado de distribuição de água para uso doméstico.
Coletor de polibutileno (PB), "SAUNIER DUVAL", ligações principais fêmea-macho de 22 mm de diâmetro, com três derivações de 15 mm de diâmetro, alojado em caixa visitável de plástico, de 315x85x315 mm.
Inclui: Marcação. Colocação e fixação da caixa visitável. Montagem dos registros. Colocação e fixação do coletor. Ligação à rede de distribuição. Verificação do seu correto funcionamento.
Critério de medição de projeto: Número de unidades previstas, segundo documentação gráfica de Projeto.
Critério de quantitativos de obra: Medir-se-á o número de unidades realmente executadas segundo especificações de Projeto.

| Código | Un | Descrição | Rendimento | Preço | Importância |
|---|---|---|---|---|---|
| mt38acg150c | Un | Caixa visitável de plástico, de 315x85x315 mm, com abraçadeiras de 1" e porta, para embutir. (material) | 1.000 | 113.99 | 113.99 |
| mt37als010z | Un | Coletor de polibutileno (PB), "SAUNIER DUVAL", ligações principais fêmea-macho de 22 mm de diâmetro, com três derivações de 15 mm de diâmetro, segundo ISO 15876-3. (material) | 2.000 | 35.58 | 71.16 |
| mt37sve010c | Un | Registro de esfera de latão niquelado para enroscar de 3/4". (material) | 2.000 | 21.81 | 43.62 |
| mt38www012 | Un | Material auxiliar para instalações de aquecimento e água quente (material) | 1.000 | 14.06 | 14.06 |
| mo004 | h | Montador de instalações de calefação. (mão de obra) | 0.294 | 40.91 | 12.03 |
| mo103 | h | Ajudante de montador de instalações de calefação. (mão de obra) | 0.294 | 30.78 | 9.05 |
| % | % | Custos diretos complementares | 2 % | 263.91 | 5.28 |
|  |  | Custos diretos |  |  | 269.19 |
