# Válvula

- Propriedade do ficheiro: CYPE INGENIEROS, S.A.
- Formato: FIEBDC-3/2002
- Âmbito geográfico: Brasil
- Moeda: BRL
- Custos indiretos: 3.00 %
- Despesas gerais: 13.00 %
- Lucro: 6.00 %
- IVA: 17.00 %

## I Instalações

### IC Aquecimento, refrigeração, climatização e água quente

#### ICS Sistemas de condução de água

**ICS075** Un Válvula.
Registro de esfera de latão niquelado para enroscar de 3/8". Inclusive elementos de montagem e acessórios necessários para o seu correto funcionamento.
Inclui: Marcação. Colocação. Ligação. Verificação do seu correto funcionamento.
Critério de medição de projeto: Número de unidades previstas, segundo documentação gráfica de Projeto.
Critério de quantitativos de obra: Medir-se-á o número de unidades realmente executadas segundo especificações de Projeto.

| Código | Un | Descrição | Rendimento | Preço | Importância |
|---|---|---|---|---|---|
| mt37sve010a | Un | Registro de esfera de latão niquelado para enroscar de 3/8". (material) | 1.000 | 12.45 | 12.45 |
| mt38www012 | Un | Material auxiliar para instalações de aquecimento e água quente (material) | 0.100 | 14.06 | 1.41 |
| mo004 | h | Montador de instalações de calefação. (mão de obra) | 0.113 | 40.91 | 4.62 |
| mo103 | h | Ajudante de montador de instalações de calefação. (mão de obra) | 0.113 | 30.78 | 3.48 |
| % | % | Custos diretos complementares | 2 % | 21.96 | 0.44 |
|  |  | Custos diretos |  |  | 22.40 |
