# Grupo hidráulico com resistência elétrica para aquecimento

- Propriedade do ficheiro: CYPE INGENIEROS, S.A.
- Formato: FIEBDC-3/2002
- Âmbito geográfico: Brasil
- Moeda: BRL
- Custos indiretos: 3.00 %
- Despesas gerais: 13.00 %
- Lucro: 6.00 %
- IVA: 17.00 %

## I Instalações

### IC Aquecimento, refrigeração, climatização e água quente

#### ICS Sistemas de condução de água

**ICS111** Un Grupo hidráulico com resistência elétrica para aquecimento.
Módulo hidráulico mural, com resistência elétrica para aquecimento, modelo Genia Heater "SAUNIER DUVAL", alimentação a 230V/50 Hz, etapas de potência de 2, 4 e 6 kW, intensidade máxima 30 A, de 500x280x250 mm, com sonda de temperatura.
Inclui: Marcação. Colocação dos componentes do grupo. Ligação e verificação do seu correto funcionamento.
Critério de medição de projeto: Número de unidades previstas, segundo documentação gráfica de Projeto.
Critério de quantitativos de obra: Medir-se-á o número de unidades realmente executadas segundo especificações de Projeto.

| Código | Un | Descrição | Rendimento | Preço | Importância |
|---|---|---|---|---|---|
| mt38ghs020b | Un | Módulo hidráulico mural, com resistência elétrica para aquecimento, modelo Genia Heater "SAUNIER DUVAL", alimentação a 230V/50 Hz, etapas de potência de 2, 4 e 6 kW, intensidade máxima 30 A, de 500x280x250 mm, com sonda de temperatura. (material) | 1.000 | 7267.15 | 7267.15 |
| mo011 | h | Montador. (mão de obra) | 0.339 | 42.82 | 14.52 |
| mo080 | h | Ajudante de montador. (mão de obra) | 0.339 | 31.49 | 10.68 |
| % | % | Custos diretos complementares | 2 % | 7292.35 | 145.85 |
|  |  | Custos diretos |  |  | 7438.20 |
