# Unidade ar-água, bomba de calor aerotérmica, para aquecimento e refrigeração

- Propriedade do ficheiro: CYPE INGENIEROS, S.A.
- Formato: FIEBDC-3/2002
- Âmbito geográfico: Brasil
- Moeda: BRL
- Custos indiretos: 3.00 %
- Despesas gerais: 13.00 %
- Lucro: 6.00 %
- IVA: 17.00 %

## I Instalações

### IC Aquecimento, refrigeração, climatização e água quente

#### ICV Unidades centrais para aquecimento, refrigeração, climatização e água quente

**ICV040** Un Unidade ar-água, bomba de calor aerotérmica, para aquecimento e refrigeração.
Bomba de calor aerotérmica, ar-água, para aquecimento e refrigeração, Genia Air Max 4 "SAUNIER DUVAL", formada por bomba de calor reversível HA 4-6 O B3 230V, potência calorífica nominal de 5,5 kW (temperatura úmida de entrada do ar: 7°C, temperatura de saída da água: 35°C, salto térmico: 5°C), potência frigorífica nominal de 5 kW (temperatura de entrada do ar: 35°C, temperatura de saída da água: 18°C, salto térmico: 5°C), EER 3,37, COP 4,8 (classe A+++), potência sonora de 51 dBA, de 765x450x1100 mm, para gás R-290, alimentação monofásica a 230 V, comunicação a dois fios através do protocolo Ebus, e central de controle MiPro Sense Radio (SRC 720f), via rádio, com controle desde smartphone ou tablet através de aplicação para IOS (iPhone e iPad) e Android, regulação da temperatura de impulsão por curva de aquecimento e sonda de temperatura exterior, possibilidade de gestão de uma instalação com vários geradores de energia e vários circuitos ou zonas de aquecimento com módulos adicionais e programação da climatização através de esquemas pré-definidos utilizando um assistente de configuração, kit de amortecedores anti-vibração de piso, para a unidade exterior. Totalmente montada, ligada e colocada em funcionamento pela empresa instaladora para a verificação do seu correto funcionamento.
Inclui: Implantação da unidade. Colocação e fixação da unidade e respectivos acessórios. Ligação com as redes de abastecimento de água, elétrica e de coleta de condensados. Colocação em funcionamento.
Critério de medição de projeto: Número de unidades previstas, segundo documentação gráfica de Projeto.
Critério de quantitativos de obra: Medir-se-á o número de unidades realmente executadas segundo especificações de Projeto.

| Código | Un | Descrição | Rendimento | Preço | Importância |
|---|---|---|---|---|---|
| mt42bcs001aa | Un | Bomba de calor aerotérmica, ar-água, para aquecimento e refrigeração, Genia Air Max 4 "SAUNIER DUVAL", formada por bomba de calor reversível HA 4-6 O B3 230V, potência calorífica nominal de 5,5 kW (temperatura úmida de entrada do ar: 7°C, temperatura de saída da água: 35°C, salto térmico: 5°C), potência frigorífica nominal de 5 kW (temperatura de entrada do ar: 35°C, temperatura de saída da água: 18°C, salto térmico: 5°C), EER 3,37, COP 4,8 (classe A+++), potência sonora de 51 dBA, de 765x450x1100 mm, para gás R-290, alimentação monofásica a 230 V, comunicação a dois fios através do protocolo Ebus, e central de controle MiPro Sense Radio (SRC 720f), via rádio, com controle desde smartphone ou tablet através de aplicação para IOS (iPhone e iPad) e Android, regulação da temperatura de impulsão por curva de aquecimento e sonda de temperatura exterior, possibilidade de gestão de uma instalação com vários geradores de energia e vários circuitos ou zonas de aquecimento com módulos adicionais e programação da climatização através de esquemas pré-definidos utilizando um assistente de configuração. (material) | 1.000 | 53006.36 | 53006.36 |
| mt37www050e | Un | União anti-vibração, de borracha, com rosca de 1 1/4", para uma pressão máxima de funcionamento de 10 bar. (material) | 2.000 | 110.97 | 221.94 |
| mt42www050 | Un | Termômetro bimetálico, diâmetro de esfera de 100 mm, com tomada vertical, com bainha de 1/2", escala de temperatura de 0 a 120°C. (material) | 2.000 | 366.33 | 732.66 |
| mt37sve010d | Un | Registro de esfera de latão niquelado para enroscar de 1". (material) | 2.000 | 36.28 | 72.56 |
| mt42bcs005a | Un | Kit de amortecedores anti-vibração de piso, "SAUNIER DUVAL". (material) | 1.000 | 803.64 | 803.64 |
| mo005 | h | Instalador de ar condicionado. (mão de obra) | 7.511 | 40.91 | 307.28 |
| mo104 | h | Ajudante de instalador de ar condicionado. (mão de obra) | 7.511 | 30.78 | 231.19 |
| % | % | Custos diretos complementares | 2 % | 55375.63 | 1107.51 |
|  |  | Custos diretos |  |  | 56483.14 |
