# Aquecedor de acumulação elétrico

- Propriedade do ficheiro: CYPE Ingenieros S.A.
- Formato: FIEBDC-3/2016
- Programa: Gerador de preços para construção civil. CYPE Ingenieros, S.A.
- Data: 17/06/2024
- Âmbito geográfico: Brasil
- Moeda: BRL
- Custos indiretos: 3 %
- Despesas gerais: 13 %
- Lucro: 6 %
- IVA: 17 %

## I Instalações

### IC Aquecimento, refrigeração, climatização e água quente

#### ICA Água quente

**ICA010** Un Aquecedor de acumulação elétrico.
Aquecedor de acumulação elétrico para o serviço de água quente, vertical, LineaAqua E-SD 150 "SAUNIER DUVAL", resistência submersas com tratamento vitrificado, capacidade 150 l, potência 2,4 kW, eficiência energética classe C, perfil de consumo L, de 1205x544x557 mm, formado por tanque de aço vitrificado, painel de controle para a regulação da temperatura, ânodo de sacrifício de magnésio, válvula de segurança, válvula antirretorno e uniões flexíveis de ligação. Inclusive suporte e ancoragens de fixação, registros de esfera. Totalmente montado, ligado e testado.
Inclui: Marcação do aparelho. Fixação em paramento com elementos de ancoragem. Colocação do aparelho e acessórios. Ligação com as redes de abastecimento de água, elétrica e de terra. Colocação em funcionamento.
Critério de medição de projeto: Número de unidades previstas, segundo documentação gráfica de Projeto.
Critério de quantitativos de obra: Medir-se-á o número de unidades realmente executadas segundo especificações de Projeto.

| Código | Un | Descrição | Rendimento | Preço | Importância |
|---|---|---|---|---|---|
| mt38ted021y | Un | Aquecedor de acumulação elétrico para o serviço de água quente, vertical, LineaAqua E-SD 150 "SAUNIER DUVAL", resistência submersas com tratamento vitrificado, capacidade 150 l, potência 2,4 kW, eficiência energética classe C, perfil de consumo L, de 1205x544x557 mm, formado por tanque de aço vitrificado, painel de controle para a regulação da temperatura, ânodo de sacrifício de magnésio, válvula de segurança, válvula antirretorno e uniões flexíveis de ligação. (material) | 1 | 2913.17 | 2913.170 |
| mt37sve010b | Un | Registro de esfera de latão niquelado para enroscar de 1/2". (material) | 2 | 14.77 | 29.540 |
| mt38www011 | Un | Material auxiliar para instalações de água quente (material) | 1 | 9.71 | 9.710 |
| mo008 | h | Encanador. (mão de obra) | 1.01 | 40.91 | 41.319 |
| mo107 | h | Ajudante de encanador. (mão de obra) | 1.01 | 30.78 | 31.088 |
| % | % | Custos diretos complementares | 2 % | 3024.827 | 60.497 |
|  |  | Custos diretos |  |  | 3085.324 |

## Recursos

**mt38ted021y** Un Aquecedor de acumulação elétrico para o serviço de água quente
Dados técnicos: Custo energético 620.304 MJ; Emissão de CO2 43.009 kg
Resíduos:
- embalagem: re150101 Embalagens de papel e cartão. (componente de resíduo); rendimento 1.434 kg; Código LER 15 01 01; Massa do elemento 1 kg; Volume 0.001333 m3

**mt37sve010b** Un Registro de esfera de latão niquelado para enroscar de 1/2"
Dados técnicos: Custo energético 509.569 MJ; Emissão de CO2 34.281 kg
Resíduos:
- embalagem: re150101 Embalagens de papel e cartão; rendimento 0.072 kg
