# Aquecedor de passagem a gás, convencional

- Propriedade do ficheiro: CYPE Ingenieros S.A.
- Formato: FIEBDC-3/2016
- Programa: Gerador de preços para construção civil. CYPE Ingenieros, S.A.
- Data: 26/09/2024
- Âmbito geográfico: Brasil
- Moeda: BRL
- Custos indiretos: 3 %
- Despesas gerais: 13 %
- Lucro: 6 %
- IVA: 17 %

## I Instalações

### IC Aquecimento, refrigeração, climatização e água quente

#### ICA Água quente

**ICA030** Un Aquecedor de passagem a gás, convencional.
Aquecedor de passagem a gás butano e propano, para o serviço de água quente, Opaliatherm F 15 "SAUNIER DUVAL", mural vertical, para utilização interior, câmara de combustão estanque, baixa emissão de NOx, acendimento eletrônico à rede elétrica, sem chama piloto, controle de chama por ionização, 15 l/min, de potência modulada, eficiência energética classe A, 580x350x198 mm, controle termostático da temperatura, com painel de controle com ecrã LED tátil anti-riscos, funções de controle e segurança para monitorização do correto funcionamento, ventilador modulante DC, válvula de gás controlada por microprocessador, grau de proteção IPX5 e duto horizontal para evacuação de fumos. Inclusive suporte e ancoragens de fixação a paramento vertical, registro de esfera, tubos de ligação flexíveis. Totalmente montado, ligado e testado.
Inclui: Marcação do aparelho. Fixação em paramento com elementos de ancoragem. Colocação do aparelho e acessórios. Ligação com a rede de abastecimento de água. Ligação à rede elétrica e de terra. Colocação do duto de evacuação dos produtos da combustão e os acessórios de ventilação. Colocação em funcionamento.
Critério de medição de projeto: Número de unidades previstas, segundo documentação gráfica de Projeto.
Critério de quantitativos de obra: Medir-se-á o número de unidades realmente executadas segundo especificações de Projeto.

| Código | Un | Descrição | Rendimento | Preço | Importância |
|---|---|---|---|---|---|
| mt38cgd052q | Un | Aquecedor de passagem a gás butano e propano, para o serviço de água quente, Opaliatherm F 15 "SAUNIER DUVAL", mural vertical, para utilização interior, câmara de combustão estanque, baixa emissão de NOx, acendimento eletrônico à rede elétrica, sem chama piloto, controle de chama por ionização, 15 l/min, de potência modulada, eficiência energética classe A, 580x350x198 mm, controle termostático da temperatura, com painel de controle com ecrã LED tátil anti-riscos, funções de controle e segurança para monitorização do correto funcionamento, ventilador modulante DC, válvula de gás controlada por microprocessador, grau de proteção IPX5 e duto horizontal para evacuação de fumos. (material) | 1 | 6127.71 | 6127.710 |
| mt37sve010b | Un | Registro de esfera de latão niquelado para enroscar de 1/2". (material) | 1 | 14.77 | 14.770 |
| mt38tew010a | Un | Tubo de ligação flexível de 20 cm e 1/2" de diâmetro. (material) | 2 | 53.57 | 107.140 |
| mt38www011 | Un | Material auxiliar para instalações de água quente (material) | 1 | 9.71 | 9.710 |
| mo004 | h | Montador de instalações de calefação. (mão de obra) | 2.468 | 40.91 | 100.966 |
| mo103 | h | Ajudante de montador de instalações de calefação. (mão de obra) | 2.468 | 30.78 | 75.965 |
| % | % | Custos diretos complementares | 2 % | 6436.261 | 128.725 |
|  |  | Custos diretos |  |  | 6564.986 |

## Recursos

**mt38cgd052q** Un Aquecedor de passagem a gás butano e propano
Dados técnicos: Custo energético 1076.675 MJ; Emissão de CO2 69.670 kg
Resíduos:
- embalagem: re150101 Embalagens de papel e cartão. (componente de resíduo); rendimento 1.584 kg; Código LER 15 01 01; Massa do elemento 1 kg; Volume 0.001333 m3

**mt37sve010b** Un Registro de esfera de latão niquelado para enroscar de 1/2"
Dados técnicos: Custo energético 509.569 MJ; Emissão de CO2 34.281 kg
Resíduos:
- embalagem: re150101 Embalagens de papel e cartão; rendimento 0.072 kg
