# Sistema de captação solar térmica para instalação individual, sobre cobertura plana

- Propriedade do ficheiro: CYPE Ingenieros S.A.
- Formato: FIEBDC-3/2016
- Programa: Gerador de preços para construção civil. CYPE Ingenieros, S.A.
- Data: 17/06/2024
- Âmbito geográfico: Brasil
- Moeda: BRL
- Custos indiretos: 3 %
- Despesas gerais: 13 %
- Lucro: 6 %
- IVA: 17 %

## I Instalações

### IC Aquecimento, refrigeração, climatização e água quente

#### ICB Captação solar

**ICB005** Un Sistema de captação solar térmica para instalação individual, sobre cobertura plana.
Coletor solar térmico por termossifão, completo, para instalação individual, para colocação sobre cobertura plana, formado por: painel de 1050x2000x75 mm, superfície útil 1,99 m², rendimento óptico 0,761 e coeficiente de perdas primário 3,39 W/m²K, absorvedor de cobre formado por uma bateria de tubos de 8 mm de diâmetro, revestimento de material não contaminante livre de crómio preto, isolamento formado por 30 mm de espuma de poliuretano livre de CFC, cobertura protectora de vidro temperado de 4 mm de espessura, de alta transmitância; reservatório cilíndrico de aço vitrificado de 110 l; kit hidráulico; grupo de segurança; vaso de expansão e caixilho suporte para cobertura plana. Totalmente montado, ligado e testado.
Inclui: Marcação do conjunto. Colocação da estrutura suporte. Colocação e fixação dos painéis sobre a estrutura suporte. Colocação do sistema de acumulação solar. Ligação com a rede de abastecimento de água. Enchimento do circuito.
Critério de medição de projeto: Número de unidades previstas, segundo documentação gráfica de Projeto.
Critério de quantitativos de obra: Medir-se-á o número de unidades realmente executadas segundo especificações de Projeto.

| Código | Un | Descrição | Rendimento | Preço | Importância |
|---|---|---|---|---|---|
| mt38csg020a | Un | Coletor solar térmico por termossifão, completo, para instalação individual, para colocação sobre cobertura plana, formado por: painel de 1050x2000x75 mm, superfície útil 1,99 m², rendimento óptico 0,761 e coeficiente de perdas primário 3,39 W/m²K, absorvedor de cobre formado por uma bateria de tubos de 8 mm de diâmetro, revestimento de material não contaminante livre de crómio preto, isolamento formado por 30 mm de espuma de poliuretano livre de CFC, cobertura protectora de vidro temperado de 4 mm de espessura, de alta transmitância; reservatório cilíndrico de aço vitrificado de 110 l; kit hidráulico; grupo de segurança; vaso de expansão e caixilho suporte para cobertura plana. (material) | 1 | 8444.86 | 8444.860 |
| mo009 | h | Instalador de coletores solares. (mão de obra) | 3.39 | 40.91 | 138.685 |
| mo108 | h | Ajudante de instalador de coletores solares. (mão de obra) | 3.39 | 30.78 | 104.344 |
| % | % | Custos diretos complementares | 2 % | 8687.889 | 173.758 |
|  |  | Custos diretos |  |  | 8861.647 |

## Recursos

**mt38csg020a** Un Coletor solar térmico por termossifão
Dados técnicos: Custo energético 3552.367 MJ; Emissão de CO2 184.507 kg
Resíduos:
- embalagem: re150101 Embalagens de papel e cartão. (componente de resíduo); rendimento 2.759 kg; Código LER 15 01 01; Massa do elemento 1 kg; Volume 0.001333 m3
