# Sistema de captação solar térmica para instalação individual, sobre cobertura plana

- Propriedade do ficheiro: CYPE Ingenieros S.A.
- Formato: FIEBDC-3/2016
- Programa: Gerador de preços para construção civil. CYPE Ingenieros, S.A.
- Data: 17/06/2024
- Âmbito geográfico: Brasil
- Moeda: BRL
- Custos indiretos: 3 %
- Despesas gerais: 13 %
- Lucro: 6 %
- IVA: 17 %

## I Instalações

### IC Aquecimento, refrigeração, climatização e água quente

#### ICB Captação solar

**ICB005** Un Sistema de captação solar térmica para instalação individual, sobre cobertura plana.
Coletor solar térmico completo, dividido, para instalação individual, Helioset DB 250 F "SAUNIER DUVAL", formado por um painel SRD 2.3 H, para colocação sobre cobertura plana, montagem horizontal, superfície útil 2,35 m², rendimento óptico 0,782, coeficiente de perdas primário 3,227 W/m²K, coeficiente de perdas secundário 0,015 W/m²K², superfície absorvente e dutos de cobre e cobertura protectora de vidro de segurança, com ligações hidráulicas, estrutura suporte para colocação sobre cobertura plana, e reservatório de 250 litros, para sistema de drenagem automático do líquido solar, eficiência energética classe B, com, bomba de circulação solar, central solar térmica programável, bainha de imersão para a sonda de temperatura, grupo de segurança, ânodo de proteção de magnésio e limitador de temperatura. Inclusive liquido de enchimento para coletor solar térmico. Totalmente montado, ligado e testado.
Inclui: Marcação do conjunto. Colocação da estrutura suporte. Colocação e fixação dos painéis sobre a estrutura suporte. Colocação do sistema de acumulação solar. Ligação com a rede de abastecimento de água. Enchimento do circuito.
Critério de medição de projeto: Número de unidades previstas, segundo documentação gráfica de Projeto.
Critério de quantitativos de obra: Medir-se-á o número de unidades realmente executadas segundo especificações de Projeto.

| Código | Un | Descrição | Rendimento | Preço | Importância |
|---|---|---|---|---|---|
| mt38css050ie | Un | Coletor solar térmico completo, dividido, para instalação individual, Helioset DB 250 F "SAUNIER DUVAL", formado por um painel SRD 2.3 H, para colocação sobre cobertura plana, montagem horizontal, superfície útil 2,35 m², rendimento óptico 0,782, coeficiente de perdas primário 3,227 W/m²K, coeficiente de perdas secundário 0,015 W/m²K², superfície absorvente e dutos de cobre e cobertura protectora de vidro de segurança, com ligações hidráulicas, estrutura suporte para colocação sobre cobertura plana, e reservatório de 250 litros, para sistema de drenagem automático do líquido solar, eficiência energética classe B, com, bomba de circulação solar, central solar térmica programável, bainha de imersão para a sonda de temperatura, grupo de segurança, ânodo de proteção de magnésio e limitador de temperatura. (material) | 1 | 20894.48 | 20894.480 |
| mt38css300 | Un | Bidão de 10 l de solução água-glicol para enchimento de coletor solar térmico, "SAUNIER DUVAL". (material) | 0.135 | 435.3 | 58.766 |
| mt38css602 | Un | Sonda de temperatura para coletor solar térmico com ligação à centralita de controle para sistema de captação solar térmica, "SAUNIER DUVAL". (material) | 1 | 133.94 | 133.940 |
| mt38css601 | Un | Sonda de temperatura para reservatório com ligação à centralita de controle para sistema de captação solar térmica, "SAUNIER DUVAL". (material) | 1 | 200.9 | 200.900 |
| mt38css035a | Un | Tubulação flexível de 10 m de comprimento, com isolamento térmico, para sistema de drenagem automático, "SAUNIER DUVAL". (material) | 1 | 1942.12 | 1942.120 |
| mt38css700b | Un | Vaso de expansão, capacidade 18 l, "SAUNIER DUVAL", especial para aplicações de energia solar térmica. (material) | 1 | 669.69 | 669.690 |
| mt38css700a | Un | Vaso de expansão, capacidade 5 l, "SAUNIER DUVAL", especial para aplicações de energia solar térmica. (material) | 1 | 535.76 | 535.760 |
| mo009 | h | Instalador de coletores solares. (mão de obra) | 3.39 | 40.91 | 138.685 |
| mo108 | h | Ajudante de instalador de coletores solares. (mão de obra) | 3.39 | 30.78 | 104.344 |
| % | % | Custos diretos complementares | 2 % | 24678.685 | 493.574 |
|  |  | Custos diretos |  |  | 25172.259 |

## Recursos

**mt38css050ie** Un Coletor solar térmico completo
Dados técnicos: Custo energético 1369.902 MJ; Emissão de CO2 72.539 kg
Resíduos:
- embalagem: re150101 Embalagens de papel e cartão. (componente de resíduo); rendimento 2.882 kg; Código LER 15 01 01; Massa do elemento 1 kg; Volume 0.001333 m3

**mt38css602** Un Sonda de temperatura para coletor solar térmico com ligação à centralita de controle para sistema de captação solar
Dados técnicos: Custo energético 5.585 MJ; Emissão de CO2 0.292 kg
Resíduos:
- embalagem: re150101 Embalagens de papel e cartão; rendimento 0.072 kg

**mt38css601** Un Sonda de temperatura para reservatório com ligação à centralita de controle para sistema de captação solar térmica
Dados técnicos: Custo energético 5.585 MJ; Emissão de CO2 0.292 kg
Resíduos:
- embalagem: re150101 Embalagens de papel e cartão; rendimento 0.072 kg

**mt38css035a** Un Tubulação flexível de 10 m de comprimento, com isolamento térmico, para sistema de drenagem automático, "SAUNIER DUVAL"
Dados técnicos: Custo energético 371.280 MJ; Emissão de CO2 21.237 kg
Resíduos:
- embalagem: re150101 Embalagens de papel e cartão; rendimento 2.699 kg

**mt38css700b** Un Vaso de expansão, capacidade 18 l, "SAUNIER DUVAL", especial para aplicações de energia solar térmica
Dados técnicos: Custo energético 64.690 MJ; Emissão de CO2 4.567 kg
Resíduos:
- embalagem: re150101 Embalagens de papel e cartão; rendimento 1.473 kg

**mt38css700a** Un Vaso de expansão, capacidade 5 l, "SAUNIER DUVAL", especial para aplicações de energia solar térmica
Dados técnicos: Custo energético 28.318 MJ; Emissão de CO2 2.678 kg
Resíduos:
- embalagem: re150101 Embalagens de papel e cartão; rendimento 1.47 kg
