# Sistema de captação solar térmica para instalação individual, integrado em cobertura inclinada

- Propriedade do ficheiro: CYPE Ingenieros S.A.
- Formato: FIEBDC-3/2016
- Programa: Gerador de preços para construção civil. CYPE Ingenieros, S.A.
- Data: 26/09/2024
- Âmbito geográfico: Brasil
- Moeda: BRL
- Custos indiretos: 3 %
- Despesas gerais: 13 %
- Lucro: 6 %
- IVA: 17 %

## I Instalações

### IC Aquecimento, refrigeração, climatização e água quente

#### ICB Captação solar

**ICB007** Un Sistema de captação solar térmica para instalação individual, integrado em cobertura inclinada.
Sistema de captação solar térmica, completo, para instalação individual, formado por painel de aço inoxidável com tratamento seletivo, cor azul, de 2031x1060x290 mm, superfície útil 2 m², bomba de circulação de acionamento elétrico com painel solar fotovoltaico, dissipador de calor estático, permutador, reservatório integrado, válvulas de segurança, líquido solar e isolamento térmico, tudo integrado em carcassa estanque, com estrutura de suporte para colocação integrada em cobertura inclinada, com toldo de proteção. Totalmente montado, ligado e testado.
Inclui: Marcação do conjunto. Colocação da estrutura suporte. Colocação e fixação dos painéis sobre a estrutura suporte. Ligação com a rede de abastecimento de água.
Critério de medição de projeto: Número de unidades previstas, segundo documentação gráfica de Projeto.
Critério de quantitativos de obra: Medir-se-á o número de unidades realmente executadas segundo especificações de Projeto.

| Código | Un | Descrição | Rendimento | Preço | Importância |
|---|---|---|---|---|---|
| mt38cso010a | Un | Sistema de captação solar térmica, completo, para instalação individual, formado por painel de aço inoxidável com tratamento seletivo, cor azul, de 2031x1060x290 mm, superfície útil 2 m², bomba de circulação de acionamento elétrico com painel solar fotovoltaico, dissipador de calor estático, permutador, reservatório integrado, válvulas de segurança, líquido solar e isolamento térmico, tudo integrado em carcassa estanque. (material) | 1 | 21412.13 | 21412.130 |
| mt38cso016a | Un | Estrutura de suporte para colocação integrada em cobertura inclinada. (material) | 1 | 2792.85 | 2792.850 |
| mt38cso020a | Un | Toldo de proteção. (material) | 1 | 761.08 | 761.080 |
| mo009 | h | Instalador de coletores solares. (mão de obra) | 3.39 | 40.91 | 138.685 |
| mo108 | h | Ajudante de instalador de coletores solares. (mão de obra) | 3.39 | 30.78 | 104.344 |
| % | % | Custos diretos complementares | 2 % | 25209.089 | 504.182 |
|  |  | Custos diretos |  |  | 25713.271 |
