# Coletor para aquecimento por piso radiante, para indústria e setor terciário

- Propriedade do ficheiro: CYPE Ingenieros S.A.
- Formato: FIEBDC-3/2016
- Programa: Gerador de preços para construção civil. CYPE Ingenieros, S.A.
- Data: 17/06/2024
- Âmbito geográfico: Brasil
- Moeda: BRL
- Custos indiretos: 3 %
- Despesas gerais: 13 %
- Lucro: 6 %
- IVA: 17 %

## I Instalações

### IC Aquecimento, refrigeração, climatização e água quente

#### ICE Emissores a água para aquecimento e refrigeração

**ICE101** Un Coletor para aquecimento por piso radiante, para indústria e setor terciário.
Coletor plástico de 1" de diâmetro, para 4 circuitos, "SAUNIER DUVAL", composto de coletor de ida com medidores de vazão, coletor de retorno com registros compatíveis com actuadores electrotérmicos, purgadores manuais de ar, válvulas de enchimento e vazamento, termômetros de cristal líquido, registros de esfera de 1" e suportes de fixação para o coletor de ida e para o de retorno, jogos de dois adaptadores eurocone para ligação de tubos de 17 mm de diâmetro e 2 mm de espessura a coletor modular plástico, montado em armário metálico para coletor plástico de 2 a 5 saídas. Totalmente montado, ligado e testado.
Inclui: Marcação da localização do coletor. Colocação do armário para o coletor. Colocação do coletor. Ligação das tubulações ao coletor. Ligação do coletor à rede de distribuição interior ou à caldeira.
Critério de medição de projeto: Número de unidades previstas, segundo documentação gráfica de Projeto.
Critério de quantitativos de obra: Medir-se-á o número de unidades realmente executadas segundo especificações de Projeto.

| Código | Un | Descrição | Rendimento | Preço | Importância |
|---|---|---|---|---|---|
| mt38srs031a | Un | Armário metálico para coletor plástico de 2 a 5 saídas, "SAUNIER DUVAL", de de 540 mm de largura, altura ajustável de 750 a 890 mm, profundidade ajustável de 93 a 120 mm mm. (material) | 1 | 1326.33 | 1326.330 |
| mt38srs030a | Un | Coletor plástico de 1" de diâmetro, "SAUNIER DUVAL", para 4 circuitos, composto de coletor de ida com medidores de vazão, coletor de retorno com registros compatíveis com actuadores electrotérmicos, purgadores manuais de ar, válvulas de enchimento e vazamento, termômetros de cristal líquido, registros de esfera de 1" e suportes de fixação para o coletor de ida e para o de retorno. (material) | 1 | 1932.47 | 1932.470 |
| mt38srs032c | Un | Jogo de dois adaptadores eurocone para ligação de tubos de 17 mm de diâmetro e 2 mm de espessura a coletor modular plástico, "SAUNIER DUVAL". (material) | 4 | 50.43 | 201.720 |
| mo004 | h | Montador de instalações de calefação. (mão de obra) | 1.821 | 40.91 | 74.497 |
| mo103 | h | Ajudante de montador de instalações de calefação. (mão de obra) | 1.821 | 30.78 | 56.050 |
| % | % | Custos diretos complementares | 2 % | 3591.067 | 71.821 |
|  |  | Custos diretos |  |  | 3662.888 |

Resíduos:
- colocação: mt38srs030a; fator de resíduo 0.0165

## Recursos

**mt38srs031a** Un Armário metálico para coletor plástico de 2 a 5 saídas
Dados técnicos: Custo energético 0.019 MJ; Emissão de CO2 0.031 kg
Resíduos:
- embalagem: re150101 Embalagens de papel e cartão. (componente de resíduo); rendimento 0.036 kg; Código LER 15 01 01; Massa do elemento 1 kg; Volume 0.001333 m3

**mt38srs030a** Un Coletor plástico de 1" de diâmetro
Dados técnicos: Custo energético 39.743 MJ; Emissão de CO2 2.008 kg; Código LER 17 02 03; Massa do elemento 0.41 kg; Volume 0.000683 m3
Resíduos:
- embalagem: re150101 Embalagens de papel e cartão; rendimento 0.042 kg
