# Sistema de aquecimento e refrigeração por piso radiante, com camada de argamassa, "SAUNIER DUVAL"

- Propriedade do ficheiro: CYPE Ingenieros S.A.
- Formato: FIEBDC-3/2016
- Programa: Gerador de preços para construção civil. CYPE Ingenieros, S.A.
- Data: 17/06/2024
- Âmbito geográfico: Brasil
- Moeda: BRL
- Custos indiretos: 3 %
- Despesas gerais: 13 %
- Lucro: 6 %
- IVA: 17 %

## I Instalações

### IC Aquecimento, refrigeração, climatização e água quente

#### ICE Emissores a água para aquecimento e refrigeração

**ICE114** m² Sistema de aquecimento e refrigeração por piso radiante, com camada de argamassa, "SAUNIER DUVAL".
Sistema de aquecimento por piso radiante "SAUNIER DUVAL", formado por, banda de espuma de polietileno com rufo plástico, painel de pitons de poliestireno expandido com lâmina superficial termoconformada, de 10 mm de espessura, 32 mm de altura total, tubo de polietileno reticulado/barreira de oxigênio/polietileno reticulado (PE-Xa/EVOH/PE-Xa) de 16 mm de diâmetro exterior e 1,8 mm de espessura, com grampos especiais para fixação de tubulação e argamassa autonivelante, "SAUNIER DUVAL", com resistência à compressão de 20 N/mm², resistência à flexão de 4 N/mm², de 50 mm de espessura. Totalmente montado, ligado e testado.
Inclui: Preparação e limpeza da superfície de apoio. Marcação da instalação. Fixação do rodapé perimetral. Colocação dos painéis. Marcação do traçado da tubulação. Colocação e fixação das tubulações. Derramamento e espalhamento da camada de argamassa autonivelante.
Critério de medição de projeto: Superfície útil, medida segundo documentação gráfica de Projeto.
Critério de quantitativos de obra: Medir-se-á a superfície realmente executada segundo especificações de Projeto.

| Código | Un | Descrição | Rendimento | Preço | Importância |
|---|---|---|---|---|---|
| mt38srs120b | m | Banda de espuma de polietileno com rufo plástico, "SAUNIER DUVAL", de 180x7 mm. (material) | 0.6 | 7.51 | 4.506 |
| mt38srs106a | m² | Painel de pitons de poliestireno expandido com lâmina superficial termoconformada, de 10 mm de espessura, 32 mm de altura total, "SAUNIER DUVAL", de 1400x800 mm, espaçamento do tubo múltiplo de 5 cm, coeficiente de condutibilidade térmica 0,033 W/(mK). (material) | 1 | 161.56 | 161.560 |
| mt38srs011c | m | Tubo de polietileno reticulado/barreira de oxigênio/polietileno reticulado (PE-Xa/EVOH/PE-Xa) de 16 mm de diâmetro exterior e 1,8 mm de espessura, "SAUNIER DUVAL", fornecido em rolos de 200 m de comprimento. (material) | 6.667 | 9.17 | 61.136 |
| mt38srs104 | Un | Grampo para fixação de tubulação sobre painel isolante em rolo, "SAUNIER DUVAL". (material) | 13.333 | 0.86 | 11.466 |
| mt09mal020a | m³ | Argamassa autonivelante, com resistência à compressão de 20 N/mm², resistência à flexão de 4 N/mm², à base de sulfato de cálcio, para espessuras de 2,5 a 7,0 cm, usada em nivelação de pisos. (material) | 0.05 | 637.56 | 31.878 |
| mt08aaa010a | m³ | Água. (material) | 0.004 | 3.79 | 0.015 |
| mq06pym020 | h | Misturadora-bombeadora para argamassas autonivelantes. (equipamento) | 0.058 | 40.14 | 2.328 |
| mo004 | h | Montador de instalações de calefação. (mão de obra) | 0.762 | 40.91 | 31.173 |
| mo103 | h | Ajudante de montador de instalações de calefação. (mão de obra) | 0.762 | 30.78 | 23.454 |
| mo031 | h | Aplicador de argamassa autonivelante. (mão de obra) | 0.057 | 32.24 | 1.838 |
| mo069 | h | Ajudante de aplicador de argamassa autonivelante. (mão de obra) | 0.057 | 30.23 | 1.723 |
| % | % | Custos diretos complementares | 2 % | 331.077 | 6.622 |
|  |  | Custos diretos |  |  | 337.699 |

Resíduos:
- colocação: mt38srs120b Banda de espuma de polietileno com rufo plástico, "SAUNIER DUVAL", de 180x7 mm; fator de resíduo 0.0599545
- colocação: mt38srs106a; fator de resíduo 0.024
- colocação: mt38srs011c; fator de resíduo 0.0275
- colocação: mt09mal020a; fator de resíduo 0.0036

## Recursos

**mt38srs120b** m Banda de espuma de polietileno com rufo plástico, "SAUNIER DUVAL", de 180x7 mm
Dados técnicos: Custo energético 12.159 MJ; Emissão de CO2 0.433 kg; Código LER 17 06 04; Massa do elemento 0.088 kg; Volume 0.000147 m3
Resíduos:
- embalagem: re170203 Plástico. (componente de resíduo); rendimento 0.001 kg; Código LER 17 02 03; Massa do elemento 1 kg; Volume 0.001667 m3

**mt38srs106a** m² Painel de pitons de poliestireno expandido com lâmina superficial termoconformada
Dados técnicos: Custo energético 25.364 MJ; Emissão de CO2 0.917 kg; Código LER 17 06 04; Massa do elemento 0.24 kg; Volume 0.0004 m3
Resíduos:
- embalagem: re170203 Plástico; rendimento 0.034 kg

**mt38srs011c** m Tubo de polietileno reticulado/barreira de oxigênio/polietileno reticulado (PE-Xa/EVOH/PE-Xa) de 16 mm de diâmetro
Dados técnicos: Custo energético 7.750 MJ; Emissão de CO2 0.385 kg; Código LER 17 02 03; Massa do elemento 0.08 kg; Volume 0.000133 m3

**mt09mal020a** m³ Argamassa autonivelante
Dados técnicos: Custo energético 1365.000 MJ; Emissão de CO2 105.000 kg; Código LER 17 01 01; Massa do elemento 2100 kg; Volume 1.4 m3

**mt08aaa010a** m³ Água
Dados técnicos: Custo energético 60.000 MJ; Emissão de CO2 30.000 kg
