# Equipamento de regulação e controle para coletor, através de cabeças eletrotérmicas

- Propriedade do ficheiro: CYPE Ingenieros S.A.
- Formato: FIEBDC-3/2016
- Programa: Gerador de preços para construção civil. CYPE Ingenieros, S.A.
- Data: 17/06/2024
- Âmbito geográfico: Brasil
- Moeda: BRL
- Custos indiretos: 3 %
- Despesas gerais: 13 %
- Lucro: 6 %
- IVA: 17 %

## I Instalações

### IC Aquecimento, refrigeração, climatização e água quente

#### ICE Emissores a água para aquecimento e refrigeração

**ICE150** Un Equipamento de regulação e controle para coletor, através de cabeças eletrotérmicas.
Sistema de regulação da temperatura "SAUNIER DUVAL", formado por módulo de gestão de três circuitos de aquecimento, à mesma ou diferente temperatura, com quatro sondas de temperatura, RED 5, controles remotos, MiPro Sense Remoto (SR 92) e actuadores térmicos para uma voltagem de 230 V. Totalmente montado, ligado e testado.
Inclui: Colocação, fixação e ligação elétrica e de comunicação com todos os elementos que o exigem na instalação.
Critério de medição de projeto: Número de unidades previstas, segundo documentação gráfica de Projeto.
Critério de quantitativos de obra: Medir-se-á o número de unidades realmente executadas segundo especificações de Projeto.

| Código | Un | Descrição | Rendimento | Preço | Importância |
|---|---|---|---|---|---|
| mt38cmd106b | Un | Módulo de gestão de três circuitos de aquecimento, à mesma ou diferente temperatura, com quatro sondas de temperatura, RED 5 "SAUNIER DUVAL". (material) | 1 | 2009.09 | 2009.090 |
| mt38cmd097a | Un | Controle remoto, MiPro Sense Remoto (SR 92) "SAUNIER DUVAL" para gestão de circuito de aquecimento, via cabo. (material) | 2 | 1205.45 | 2410.900 |
| mt38srs300c | Un | Actuador térmico para uma voltagem de 230 V, "SAUNIER DUVAL". (material) | 3 | 290.17 | 870.510 |
| mt35aia010a | m | Tubo curvável de PVC, corrugado, de cor preto, de 16 mm de diâmetro nominal, para canalização embutida em paredes e tetos. Resistência à compressão 320 N, resistência ao impacto 1 joule, temperatura de trabalho -5°C até 60°C, com grau de proteção IP545, não propagador da chama. (material) | 10 | 2.47 | 24.700 |
| mt35cun020a | m | Cabo unipolar H07Z1-K (AS), sendo a sua tensão atribuída de 450/750 V, reação ao fogo classe Cca-s1a,d1,a1 segundo NP EN 50575, com condutor multifilar de cobre classe 5 (-K) de 1,5 mm² de seção, com isolamento de composto termoplástico à base de poliolefina livre de halogéneos com baixa emissão de fumos e gases corrosivos (Z1). (material) | 20 | 2.74 | 54.800 |
| mo004 | h | Montador de instalações de calefação. (mão de obra) | 0.797 | 40.91 | 32.605 |
| mo103 | h | Ajudante de montador de instalações de calefação. (mão de obra) | 0.797 | 30.78 | 24.532 |
| % | % | Custos diretos complementares | 2 % | 5427.137 | 108.543 |
|  |  | Custos diretos |  |  | 5535.680 |

Resíduos:
- colocação: mt35aia010a; fator de resíduo 0.0275
- colocação: mt35cun020a; fator de resíduo 0.0165

## Recursos

**mt35aia010a** m Tubo curvável de PVC
Dados técnicos: Custo energético 11.626 MJ; Emissão de CO2 0.577 kg; Código LER 17 02 03; Massa do elemento 0.12 kg; Volume 0.0002 m3

**mt35cun020a** m Cabo unipolar H07Z1-K (AS)
Dados técnicos: Custo energético 2.663 MJ; Emissão de CO2 0.201 kg; Código LER 17 04 11; Massa do elemento 0.02 kg; Volume 0.000013 m3
Resíduos:
- embalagem: re150101 Embalagens de papel e cartão. (componente de resíduo); rendimento 0.065 kg; Código LER 15 01 01; Massa do elemento 1 kg; Volume 0.001333 m3
