# Fan-coil de teto, sistema de dois tubos, com descarga direta

- Propriedade do ficheiro: CYPE Ingenieros S.A.
- Formato: FIEBDC-3/2016
- Programa: Gerador de preços para construção civil. CYPE Ingenieros, S.A.
- Data: 17/06/2024
- Âmbito geográfico: Brasil
- Moeda: BRL
- Custos indiretos: 3 %
- Despesas gerais: 13 %
- Lucro: 6 %
- IVA: 17 %

## I Instalações

### IC Aquecimento, refrigeração, climatização e água quente

#### ICF Unidades não autônomas de climatização

**ICF030** Un Fan-coil de teto, sistema de dois tubos, com descarga direta.
Fan-coil horizontal de teto com descarga direta, Genia Fan SD 5-015 NC "SAUNIER DUVAL", comando à distância digital Honeywell, por cabo, válvula de 3 vias, SD 5-3VW C. Totalmente montado, ligado e colocado em funcionamento pela empresa instaladora para a verificação do seu correto funcionamento.
Inclui: Implantação da unidade. Colocação e fixação da unidade. Ligação com as redes de abastecimento de água, elétrica e de coleta de condensados. Colocação em funcionamento.
Critério de medição de projeto: Número de unidades previstas, segundo documentação gráfica de Projeto.
Critério de quantitativos de obra: Medir-se-á o número de unidades realmente executadas segundo especificações de Projeto.

| Código | Un | Descrição | Rendimento | Preço | Importância |
|---|---|---|---|---|---|
| mt42fts046a | Un | Fan-coil horizontal de teto com descarga direta, Genia Fan SD 5-015 NC "SAUNIER DUVAL", potência frigorífica a velocidade máxima 1,5 kW, potência frigorífica sensível a velocidade máxima 1,14 kW (temperatura de bulbo úmido de ar interior 19°C, temperatura de entrada da água 7°C, salto térmico 5°C), potência calorífica a velocidade máxima 1,57 kW (temperatura de bulbo seco de ar interior 20°C, temperatura de entrada da água 50°C), de 3 velocidades, vazão de água em refrigeração 0,21 m³/h, vazão de ar a velocidade máxima 255 m³/h, dimensões 790x200x495 mm, peso 18 kg. (material) | 1 | 3114.09 | 3114.090 |
| mt42fts500a | Un | Válvula de 3 vias, SD 5-3VW C, "SAUNIER DUVAL", com acionador e tubos de ligação. (material) | 1 | 1674.23 | 1674.230 |
| mt42fts505a | Un | Comando à distância digital Honeywell, por cabo, "SAUNIER DUVAL", para instalação superficial em parede, com ajuste de temperatura, modo de funcionamento (apagado/frio/calor) e velocidade do ventilador (baixa/média/alta). (material) | 1 | 870.61 | 870.610 |
| mt35tpt010ke | m | Tubo rígido de PVC VD-F de 16 mm de diâmetro exterior e 1,3 mm de espessura. Resistência à compressão 1250 N, resistência ao impacto 6 joules, temperatura de trabalho -25°C até 90°C, classificação 4442, com o preço incrementado em 20% relativamente a acessórios e peças especiais. (material) | 5 | 11.9 | 59.500 |
| mt35cep010aa | m | Cabo unipolar H07V-U, sendo a sua tensão atribuída de 450/750 V, reação ao fogo classe Eca segundo NP EN 50575, com condutor unifilar de cobre classe 1 de 1,5 mm² de seção, com isolamento de PVC. (material) | 10 | 0.52 | 5.200 |
| mt37sve010c | Un | Registro de esfera de latão niquelado para enroscar de 3/4". (material) | 2 | 21.81 | 43.620 |
| mo005 | h | Instalador de ar condicionado. (mão de obra) | 3.514 | 40.91 | 143.758 |
| mo104 | h | Ajudante de instalador de ar condicionado. (mão de obra) | 3.514 | 30.78 | 108.161 |
| % | % | Custos diretos complementares | 2 % | 6019.169 | 120.383 |
|  |  | Custos diretos |  |  | 6139.552 |

Resíduos:
- colocação: mt35tpt010ke; fator de resíduo 0.0275
- colocação: mt35cep010aa; fator de resíduo 0.0165

## Recursos

**mt35tpt010ke** m Tubo rígido de PVC VD-F de 16 mm de diâmetro exterior e 1,3 mm de espessura. Resistência à compressão 1250 N
Dados técnicos: Custo energético 7.750 MJ; Emissão de CO2 0.385 kg; Código LER 17 02 03; Massa do elemento 0.08 kg; Volume 0.000133 m3

**mt35cep010aa** m Cabo unipolar H07V-U
Dados técnicos: Custo energético 0.772 MJ; Emissão de CO2 0.069 kg; Código LER 17 04 11; Massa do elemento 0.02 kg; Volume 0.000013 m3
Resíduos:
- embalagem: re150101 Embalagens de papel e cartão. (componente de resíduo); rendimento 0.065 kg; Código LER 15 01 01; Massa do elemento 1 kg; Volume 0.001333 m3

**mt37sve010c** Un Registro de esfera de latão niquelado para enroscar de 3/4"
Dados técnicos: Custo energético 720.409 MJ; Emissão de CO2 48.441 kg
Resíduos:
- embalagem: re150101 Embalagens de papel e cartão; rendimento 0.072 kg
