# Fan-coil mural, sistema de dois tubos

- Propriedade do ficheiro: CYPE Ingenieros S.A.
- Formato: FIEBDC-3/2016
- Programa: Gerador de preços para construção civil. CYPE Ingenieros, S.A.
- Data: 17/06/2024
- Âmbito geográfico: Brasil
- Moeda: BRL
- Custos indiretos: 3 %
- Despesas gerais: 13 %
- Lucro: 6 %
- IVA: 17 %

## I Instalações

### IC Aquecimento, refrigeração, climatização e água quente

#### ICF Unidades não autônomas de climatização

**ICF060** Un Fan-coil mural, sistema de dois tubos.
Fan-coil mural, Genia Fan SD 6-025 NW "SAUNIER DUVAL", potência frigorífica a velocidade máxima 2,7 kW, potência frigorífica sensível a velocidade máxima 2,15 kW (temperatura de bulbo úmido de ar interior 19°C, temperatura de entrada da água 7°C, salto térmico 5°C), potência calorífica a velocidade máxima 2,94 kW (temperatura de bulbo seco de ar interior 20°C, temperatura de entrada da água 50°C), de 3 velocidades, vazão de água em refrigeração 0,48 m³/h, vazão de ar a velocidade máxima 492 m³/h, dimensões 915x290x230 mm, peso 12,7 kg, com comando à distância por infravermelhos. Totalmente montado, ligado e colocado em funcionamento pela empresa instaladora para a verificação do seu correto funcionamento.
Inclui: Implantação da unidade. Colocação e fixação da unidade. Ligação com as redes de abastecimento de água, elétrica e de coleta de condensados. Colocação em funcionamento.
Critério de medição de projeto: Número de unidades previstas, segundo documentação gráfica de Projeto.
Critério de quantitativos de obra: Medir-se-á o número de unidades realmente executadas segundo especificações de Projeto.

| Código | Un | Descrição | Rendimento | Preço | Importância |
|---|---|---|---|---|---|
| mt42fts200a | Un | Fan-coil mural, Genia Fan SD 6-025 NW "SAUNIER DUVAL", potência frigorífica a velocidade máxima 2,7 kW, potência frigorífica sensível a velocidade máxima 2,15 kW (temperatura de bulbo úmido de ar interior 19°C, temperatura de entrada da água 7°C, salto térmico 5°C), potência calorífica a velocidade máxima 2,94 kW (temperatura de bulbo seco de ar interior 20°C, temperatura de entrada da água 50°C), de 3 velocidades, vazão de água em refrigeração 0,48 m³/h, vazão de ar a velocidade máxima 492 m³/h, dimensões 915x290x230 mm, peso 12,7 kg, com comando à distância por infravermelhos. (material) | 1 | 4286.04 | 4286.040 |
| mt37sve010b | Un | Registro de esfera de latão niquelado para enroscar de 1/2". (material) | 2 | 14.77 | 29.540 |
| mo005 | h | Instalador de ar condicionado. (mão de obra) | 3.983 | 40.91 | 162.945 |
| mo104 | h | Ajudante de instalador de ar condicionado. (mão de obra) | 3.983 | 30.78 | 122.597 |
| % | % | Custos diretos complementares | 2 % | 4601.122 | 92.022 |
|  |  | Custos diretos |  |  | 4693.144 |

## Recursos

**mt37sve010b** Un Registro de esfera de latão niquelado para enroscar de 1/2"
Dados técnicos: Custo energético 509.569 MJ; Emissão de CO2 34.281 kg
Resíduos:
- embalagem: re150101 Embalagens de papel e cartão. (componente de resíduo); rendimento 0.072 kg; Código LER 15 01 01; Massa do elemento 1 kg; Volume 0.001333 m3
