# Caldeira a gás, doméstica, de condensação, mural, para aquecimento e água quente

- Propriedade do ficheiro: CYPE Ingenieros S.A.
- Formato: FIEBDC-3/2016
- Programa: Gerador de preços para construção civil. CYPE Ingenieros, S.A.
- Data: 17/06/2024
- Âmbito geográfico: Brasil
- Moeda: BRL
- Custos indiretos: 3 %
- Despesas gerais: 13 %
- Lucro: 6 %
- IVA: 17 %

## I Instalações

### IC Aquecimento, refrigeração, climatização e água quente

#### ICG Caldeiras a gás

**ICG232** Un Caldeira a gás, doméstica, de condensação, mural, para aquecimento e água quente
Caldeira mural a gás N, com recuperação de calor por condensação dos produtos da combustão, para aquecimento e água quente simultaneamente com microacumulação Start&Hot Microfast 3.0, para utilização interior, câmara de combustão estanque, acendimento eletrônico, sem chama piloto, IsoFast MiConnect MA 35-CS/1-Cf (N-ES) "SAUNIER DUVAL", potência em aquecimento (50/30°C) de 4,3 a 32,5 kW, potência em aquecimento (80/60°C) de 4 a 30 kW, rendimento em aquecimento (50/30°C) 106,2%, rendimento em aquecimento (80/60°C) 98%, potência de água quente de 4,1 a 34,8 kW, vazão de água quente 21 l/min, eficiência energética classe A em aquecimento, eficiência energética classe A em água quente, perfil de consumo XL, de 890x470x380 mm, com central de controle modulante MiSet Radio (SRT 380f), via rádio, com ecrã tátil, programação da produção de água quente e do aquecimento, regulação da temperatura de impulsão por curva de aquecimento e sonda de temperatura exterior sem fios e controle desde smartphone ou tablet através de aplicação para IOS (iPhone e iPad) e Android, placa de ligações da caldeira e duto para evacuação de fumos, neutralizador de condensados. Totalmente montada, ligada e testada.
Inclui: Marcação. Disposição dos elementos. Montagem da caldeira e dos seus acessórios. Ligação com as redes de abastecimento de água, de gás, de saneamento e elétrica, e com o duto de evacuação dos produtos de combustão. Colocação em funcionamento.
Critério de medição de projeto: Número de unidades previstas, segundo documentação gráfica de Projeto.
Critério de quantitativos de obra: Medir-se-á o número de unidades realmente executadas segundo especificações de Projeto.

| Código | Un | Descrição | Rendimento | Preço | Importância |
|---|---|---|---|---|---|
| mt38cmd062a | Un | Caldeira mural a gás N, com recuperação de calor por condensação dos produtos da combustão, para aquecimento e água quente simultaneamente com microacumulação Start&Hot Microfast 3.0, para utilização interior, câmara de combustão estanque, acendimento eletrônico, sem chama piloto, IsoFast MiConnect MA 35-CS/1-Cf (N-ES) "SAUNIER DUVAL", potência em aquecimento (50/30°C) de 4,3 a 32,5 kW, potência em aquecimento (80/60°C) de 4 a 30 kW, rendimento em aquecimento (50/30°C) 106,2%, rendimento em aquecimento (80/60°C) 98%, potência de água quente de 4,1 a 34,8 kW, vazão de água quente 21 l/min, eficiência energética classe A em aquecimento, eficiência energética classe A em água quente, perfil de consumo XL, de 890x470x380 mm, com central de controle modulante MiSet Radio (SRT 380f), via rádio, com ecrã tátil, programação da produção de água quente e do aquecimento, regulação da temperatura de impulsão por curva de aquecimento e sonda de temperatura exterior sem fios e controle desde smartphone ou tablet através de aplicação para IOS (iPhone e iPad) e Android, placa de ligações da caldeira e duto para evacuação de fumos. (material) | 1 | 27189.62 | 27189.620 |
| mt38cmd004a | Un | Neutralizador de condensados, "SAUNIER DUVAL", para colocar entre a caldeira e o tubo de drenagem. (material) | 1 | 468.79 | 468.790 |
| mt38www012 | Un | Material auxiliar para instalações de aquecimento e água quente (material) | 1 | 14.06 | 14.060 |
| mo004 | h | Montador de instalações de calefação. (mão de obra) | 3.414 | 40.91 | 139.667 |
| mo103 | h | Ajudante de montador de instalações de calefação. (mão de obra) | 3.414 | 30.78 | 105.083 |
| % | % | Custos diretos complementares | 2 % | 27917.220 | 558.344 |
|  |  | Custos diretos |  |  | 28475.564 |

## Recursos

**mt38cmd062a** Un Caldeira mural a gás N
Dados técnicos: Custo energético 1382.402 MJ; Emissão de CO2 111.028 kg
Resíduos:
- embalagem: re150101 Embalagens de papel e cartão. (componente de resíduo); rendimento 2.513 kg; Código LER 15 01 01; Massa do elemento 1 kg; Volume 0.001333 m3
- embalagem: re170201 Madeira. (componente de resíduo); rendimento 0.648 kg; Código LER 17 02 01; Massa do elemento 1 kg; Volume 0.000909 m3
