# Caldeira a gás, coletiva, de condensação, de pé, de fundição de alumínio

- Propriedade do ficheiro: CYPE Ingenieros S.A.
- Formato: FIEBDC-3/2016
- Programa: Gerador de preços para construção civil. CYPE Ingenieros, S.A.
- Data: 17/06/2024
- Âmbito geográfico: Brasil
- Moeda: BRL
- Custos indiretos: 3 %
- Despesas gerais: 13 %
- Lucro: 6 %
- IVA: 17 %

## I Instalações

### IC Aquecimento, refrigeração, climatização e água quente

#### ICG Caldeiras a gás

**ICG237** Un Caldeira a gás, coletiva, de condensação, de pé, de fundição de alumínio.
Caldeira de pé, modular, para aquecimento, com recuperação de calor por condensação dos produtos da combustão, a gás N, Thermosystem Condens F 120/3 "SAUNIER DUVAL", potência útil modulante de 12 a 120 kW, dimensões 1285x695x1240 mm, vazão de água mínimo de 58 l/min e vazão nominal de 83 l/min, corpo da caldeira de fundição de alumínio/silício, queimador modulante de aço inoxidável de pré-mistura com funcionamento por radiação, ventiladores/extratores modulantes com controle eletrônico, permutador compacto em V, dispositivo de acendimento e controle da chama, sensor NTC de controle da temperatura e termostato de segurança. Inclusive válvula de segurança, purgadores, pirostato e descarga para ralo para o esvaziamento da caldeira e a drenagem da válvula de segurança, sem incluir o duto para evacuação dos produtos da combustão. Totalmente montada, ligada e testada.
Inclui: Marcação. Disposição dos elementos. Montagem da caldeira e dos seus acessórios. Ligação com as redes de abastecimento de água, de gás, de saneamento e elétrica, e com o duto de evacuação dos produtos de combustão. Colocação em funcionamento.
Critério de medição de projeto: Número de unidades previstas, segundo documentação gráfica de Projeto.
Critério de quantitativos de obra: Medir-se-á o número de unidades realmente executadas segundo especificações de Projeto.

| Código | Un | Descrição | Rendimento | Preço | Importância |
|---|---|---|---|---|---|
| mt38ccs020a | Un | Caldeira de pé, modular, para aquecimento, com recuperação de calor por condensação dos produtos da combustão, a gás N, Thermosystem Condens F 120/3 "SAUNIER DUVAL", potência útil modulante de 12 a 120 kW, dimensões 1285x695x1240 mm, vazão de água mínimo de 58 l/min e vazão nominal de 83 l/min, corpo da caldeira de fundição de alumínio/silício, queimador modulante de aço inoxidável de pré-mistura com funcionamento por radiação, ventiladores/extratores modulantes com controle eletrônico, permutador compacto em V, dispositivo de acendimento e controle da chama, sensor NTC de controle da temperatura e termostato de segurança. (material) | 1 | 77852.05 | 77852.050 |
| mt37svs010a | Un | Válvula de segurança, de latão, com rosca de 1/2" de diâmetro, regulada a 3 bar de pressão. (material) | 1 | 13.2 | 13.200 |
| mt37sgl020d | Un | Purgador automático de ar com bóia e rosca de 1/2" de diâmetro, corpo e tampa de latão, para uma pressão máxima de funcionamento de 10 bar e uma temperatura máxima de 110°C. (material) | 2 | 26.12 | 52.240 |
| mt38www050 | Un | Descarga a ralo, para a drenagem da válvula de segurança, composto por 1 m de tubo de aço-carbono preto de 1/2" e funil descarga, inclusive acessórios e peças especiais. (material) | 1 | 100.46 | 100.460 |
| mt38www010 | Un | Material auxiliar para instalações de aquecimento. (material) | 1 | 11.25 | 11.250 |
| mo004 | h | Montador de instalações de calefação. (mão de obra) | 4.689 | 40.91 | 191.827 |
| mo103 | h | Ajudante de montador de instalações de calefação. (mão de obra) | 4.689 | 30.78 | 144.327 |
| % | % | Custos diretos complementares | 2 % | 78365.354 | 1567.307 |
|  |  | Custos diretos |  |  | 79932.661 |

## Recursos

**mt38ccs020a** Un Caldeira de pé, modular
Dados técnicos: Custo energético 13728.875 MJ; Emissão de CO2 1085.266 kg
Resíduos:
- embalagem: re150101 Embalagens de papel e cartão. (componente de resíduo); rendimento 3.263 kg; Código LER 15 01 01; Massa do elemento 1 kg; Volume 0.001333 m3
- embalagem: re170201 Madeira. (componente de resíduo); rendimento 0.74 kg; Código LER 17 02 01; Massa do elemento 1 kg; Volume 0.000909 m3

**mt37svs010a** Un Válvula de segurança, de latão, com rosca de 1/2" de diâmetro, regulada a 3 bar de pressão
Dados técnicos: Custo energético 511.326 MJ; Emissão de CO2 34.399 kg
Resíduos:
- embalagem: re150101 Embalagens de papel e cartão; rendimento 0.072 kg

**mt37sgl020d** Un Purgador automático de ar com bóia e rosca de 1/2" de diâmetro
Dados técnicos: Custo energético 35.179 MJ; Emissão de CO2 2.421 kg
Resíduos:
- embalagem: re150101 Embalagens de papel e cartão; rendimento 0.072 kg
