# Equipamento de ar condicionado com unidade interior com distribuição por duto retangular, sistema ar-ar split 1x1

- Propriedade do ficheiro: CYPE Ingenieros S.A.
- Formato: FIEBDC-3/2016
- Programa: Gerador de preços para construção civil. CYPE Ingenieros, S.A.
- Data: 26/09/2024
- Âmbito geográfico: Brasil
- Moeda: BRL
- Custos indiretos: 3 %
- Despesas gerais: 13 %
- Lucro: 6 %
- IVA: 17 %

## I Instalações

### IC Aquecimento, refrigeração, climatização e água quente

#### ICN Unidades autônomas de climatização

**ICN040** Un Equipamento de ar condicionado com unidade interior com distribuição por duto retangular, sistema ar-ar split 1x1.
Equipamento de ar condicionado, sistema ar-ar split 1x1, para gás R-32, bomba de calor, alimentação monofásica (230V/50Hz), VivAir SDH 19-050 IDN "SAUNIER DUVAL", potência frigorífica nominal 5 kW, potência frigorífica mínima/máxima: 1,5/5,5 kW, SEER 6,1 (classe A++), potência calorífica nominal 5,5 kW, potência calorífica mínima/máxima: 1,5/6 kW, SCOP 4 (classe A+), formado por uma unidade interior de teto com distribuição por duto retangular de baixo perfil SDH 19-050 IDNI, pressão sonora mínima/máxima: 36/43 dBA, dimensões 200x1000x450 mm, peso 26 kg, com filtro purificador do ar e contato para acender e apagar de forma remota, comando à distância por cabo, com programação diária, e uma unidade exterior SDH 19-050 IKDNO, com compressor rotativo tipo Inverter DC, ventilador modulante, controle de condensação e válvula de expansão eletrônica, pressão sonora 53 dBA, dimensões 596x818x302 mm, peso 39 kg, diâmetro de ligação da tubulação de gás 1/2", diâmetro de ligação da tubulação do líquido 1/4", com amortecedores de molas, suportes e fixações das unidades interior e exterior, tubulação de drenagem com sifão, ligação frigorífica entre unidades, ligação elétrica entre unidades, fixação e proteção mecânica da instalação com ocultação em canaleta acessível em zonas vistas. Acessórios: contato, SDH 19KD-S4. Inclusive elementos anti-vibratórios de piso para apoio da unidade exterior e elementos para suspensão da unidade interior ao teto.
Critérios considerados na determinação do preço da unidade de obra: O preço não inclui a canalização nem a cablagem elétrica de alimentação.
Inclui: Implantação das unidades. Colocação e fixação da unidade interior. Colocação e fixação da unidade exterior. Ligação às linhas frigoríficas. Ligação à rede elétrica. Ligação à rede de drenagem. Colocação em funcionamento.
Critério de medição de projeto: Número de unidades previstas, segundo documentação gráfica de Projeto.
Critério de quantitativos de obra: Medir-se-á o número de unidades realmente executadas segundo especificações de Projeto.

| Código | Un | Descrição | Rendimento | Preço | Importância |
|---|---|---|---|---|---|
| mt42sau061a | Un | Equipamento de ar condicionado, sistema ar-ar split 1x1, para gás R-32, bomba de calor, alimentação monofásica (230V/50Hz), VivAir SDH 19-050 IDN "SAUNIER DUVAL", potência frigorífica nominal 5 kW, potência frigorífica mínima/máxima: 1,5/5,5 kW, SEER 6,1 (classe A++), potência calorífica nominal 5,5 kW, potência calorífica mínima/máxima: 1,5/6 kW, SCOP 4 (classe A+), formado por uma unidade interior de teto com distribuição por duto retangular de baixo perfil SDH 19-050 IDNI, pressão sonora mínima/máxima: 36/43 dBA, dimensões 200x1000x450 mm, peso 26 kg, com filtro purificador do ar e contato para acender e apagar de forma remota, comando à distância por cabo, com programação diária, e uma unidade exterior SDH 19-050 IKDNO, com compressor rotativo tipo Inverter DC, ventilador modulante, controle de condensação e válvula de expansão eletrônica, pressão sonora 53 dBA, dimensões 596x818x302 mm, peso 39 kg, diâmetro de ligação da tubulação de gás 1/2", diâmetro de ligação da tubulação do líquido 1/4", com amortecedores de molas, suportes e fixações das unidades interior e exterior, tubulação de drenagem com sifão, ligação frigorífica entre unidades, ligação elétrica entre unidades, fixação e proteção mecânica da instalação com ocultação em canaleta acessível em zonas vistas. (material) | 1 | 13628.29 | 13628.290 |
| mt42sau008a | Un | Contato, SDH 19KD-S4 "SAUNIER DUVAL", para activação e desactivação de forma remota da unidade interior de ar condicionado. (material) | 1 | 234.39 | 234.390 |
| mt42www090 | Un | Kit de suportes para suspensão ao teto, formado por quatro barras roscadas de aço galvanizado, com as correspondentes buchas, porcas e arruelas. (material) | 1 | 147.33 | 147.330 |
| mt42www080 | Un | Kit de amortecedores anti-vibração de piso, formado por quatro amortecedores de borracha, com os correspondentes parafusos, porcas e arruelas. (material) | 1 | 53.57 | 53.570 |
| mo005 | h | Instalador de ar condicionado. (mão de obra) | 2.243 | 40.91 | 91.761 |
| mo104 | h | Ajudante de instalador de ar condicionado. (mão de obra) | 2.243 | 30.78 | 69.040 |
| % | % | Custos diretos complementares | 2 % | 14224.381 | 284.488 |
|  |  | Custos diretos |  |  | 14508.869 |
