# Grupo hidráulico solar

- Propriedade do ficheiro: CYPE Ingenieros S.A.
- Formato: FIEBDC-3/2016
- Programa: Gerador de preços para construção civil. CYPE Ingenieros, S.A.
- Data: 17/06/2024
- Âmbito geográfico: Brasil
- Moeda: BRL
- Custos indiretos: 3 %
- Despesas gerais: 13 %
- Lucro: 6 %
- IVA: 17 %

## I Instalações

### IC Aquecimento, refrigeração, climatização e água quente

#### ICS Sistemas de condução de água

**ICS051** Un Grupo hidráulico solar.
Grupo hidráulico solar, formado por bomba de circulação com variador de frequência e central eletrônica com 3 sondas de temperatura (Pt100) com bainhas, 2 saídas de relé, ecrã digital para consulta das temperaturas do coletor solar e do reservatório e do ganho solar, proteção anti-gelo, registos das temperaturas máxima e mínima do coletor solar e dos tanques de armazenamento, sensores ligáveis para facilitar a sua instalação e função inteligente para aquecimento de piscinas ou água quente, medidor de vazão, válvula de segurança, manômetro, válvulas de enchimento e vazamento, tubos flexíveis com isolamento e carcaça para isolamento térmico.
Inclui: Marcação. Colocação. Ligação. Verificação do seu correto funcionamento.
Critério de medição de projeto: Número de unidades previstas, segundo documentação gráfica de Projeto.
Critério de quantitativos de obra: Medir-se-á o número de unidades realmente executadas segundo especificações de Projeto.

| Código | Un | Descrição | Rendimento | Preço | Importância |
|---|---|---|---|---|---|
| mt38cst070b | Un | Grupo hidráulico solar, formado por bomba de circulação com variador de frequência e central eletrônica com 3 sondas de temperatura (Pt100) com bainhas, 2 saídas de relé, ecrã digital para consulta das temperaturas do coletor solar e do reservatório e do ganho solar, proteção anti-gelo, registos das temperaturas máxima e mínima do coletor solar e dos tanques de armazenamento, sensores ligáveis para facilitar a sua instalação e função inteligente para aquecimento de piscinas ou água quente, medidor de vazão, válvula de segurança, manômetro, válvulas de enchimento e vazamento, tubos flexíveis com isolamento e carcaça para isolamento térmico. (material) | 1 | 6790.71 | 6790.710 |
| mo004 | h | Montador de instalações de calefação. (mão de obra) | 0.339 | 40.91 | 13.868 |
| mo103 | h | Ajudante de montador de instalações de calefação. (mão de obra) | 0.339 | 30.78 | 10.434 |
| % | % | Custos diretos complementares | 2 % | 6815.012 | 136.300 |
|  |  | Custos diretos |  |  | 6951.312 |

## Recursos

**mt38cst070b** Un Grupo hidráulico solar
Dados técnicos: Custo energético 0.859 MJ; Emissão de CO2 1.353 kg
Resíduos:
- embalagem: re150101 Embalagens de papel e cartão. (componente de resíduo); rendimento 1.591 kg; Código LER 15 01 01; Massa do elemento 1 kg; Volume 0.001333 m3
