# Grupo hidráulico solar

- Propriedade do ficheiro: CYPE Ingenieros S.A.
- Formato: FIEBDC-3/2016
- Programa: Gerador de preços para construção civil. CYPE Ingenieros, S.A.
- Data: 17/06/2024
- Âmbito geográfico: Brasil
- Moeda: BRL
- Custos indiretos: 3 %
- Despesas gerais: 13 %
- Lucro: 6 %
- IVA: 17 %

## I Instalações

### IC Aquecimento, refrigeração, climatização e água quente

#### ICS Sistemas de condução de água

**ICS051** Un Grupo hidráulico solar.
Grupo hidráulico solar, formado por permutador de placas, potência aproximada 10 kW, e bomba de circulação para o circuito secundário, de 290x373,5x216,5 mm.
Inclui: Marcação. Colocação. Ligação. Verificação do seu correto funcionamento.
Critério de medição de projeto: Número de unidades previstas, segundo documentação gráfica de Projeto.
Critério de quantitativos de obra: Medir-se-á o número de unidades realmente executadas segundo especificações de Projeto.

| Código | Un | Descrição | Rendimento | Preço | Importância |
|---|---|---|---|---|---|
| mt38csj323a | Un | Grupo hidráulico solar, formado por permutador de placas, potência aproximada 10 kW, e bomba de circulação para o circuito secundário, de 290x373,5x216,5 mm. (material) | 1 | 5060.38 | 5060.380 |
| mo004 | h | Montador de instalações de calefação. (mão de obra) | 0.339 | 40.91 | 13.868 |
| mo103 | h | Ajudante de montador de instalações de calefação. (mão de obra) | 0.339 | 30.78 | 10.434 |
| % | % | Custos diretos complementares | 2 % | 5084.682 | 101.694 |
|  |  | Custos diretos |  |  | 5186.376 |

## Recursos

**mt38csj323a** Un Grupo hidráulico solar
Dados técnicos: Custo energético 1.472 MJ; Emissão de CO2 2.317 kg
Resíduos:
- embalagem: re150101 Embalagens de papel e cartão. (componente de resíduo); rendimento 2.726 kg; Código LER 15 01 01; Massa do elemento 1 kg; Volume 0.001333 m3
