# Reservatório com permutador para aquecimento

- Propriedade do ficheiro: CYPE Ingenieros S.A.
- Formato: FIEBDC-3/2016
- Programa: Gerador de preços para construção civil. CYPE Ingenieros, S.A.
- Data: 17/06/2024
- Âmbito geográfico: Brasil
- Moeda: BRL
- Custos indiretos: 3 %
- Despesas gerais: 13 %
- Lucro: 6 %
- IVA: 17 %

## I Instalações

### IC Aquecimento, refrigeração, climatização e água quente

#### ICS Sistemas de condução de água

**ICS054** Un Reservatório com permutador para aquecimento.
Reservatório de aço-carbono preto, com permutador de uma serpentina, de solo, 5000 l, altura 2710 mm, diâmetro 1910 mm, isolamento de 50 mm de espessura com poliuretano de alta densidade, livre de CFC, termômetros, termostato, boca lateral DN 400. Inclusive registros, elementos de montagem e acessórios necessários para o seu correto funcionamento.
Inclui: Marcação. Colocação. Ligação. Verificação do seu correto funcionamento.
Critério de medição de projeto: Número de unidades previstas, segundo documentação gráfica de Projeto.
Critério de quantitativos de obra: Medir-se-á o número de unidades realmente executadas segundo especificações de Projeto.

| Código | Un | Descrição | Rendimento | Preço | Importância |
|---|---|---|---|---|---|
| mt38csg410p | Un | Reservatório de aço-carbono preto, com permutador de uma serpentina, de solo, 5000 l, altura 2710 mm, diâmetro 1910 mm, isolamento de 50 mm de espessura com poliuretano de alta densidade, livre de CFC, termômetros, termostato, boca lateral DN 400. (material) | 1 | 42898.99 | 42898.990 |
| mt37sve010i | Un | Registro de esfera de latão niquelado para enroscar de 3". (material) | 2 | 341.36 | 682.720 |
| mt37sve010g | Un | Registro de esfera de latão niquelado para enroscar de 2". (material) | 2 | 117.57 | 235.140 |
| mt38www010 | Un | Material auxiliar para instalações de aquecimento. (material) | 1 | 11.25 | 11.250 |
| mo004 | h | Montador de instalações de calefação. (mão de obra) | 3.39 | 40.91 | 138.685 |
| mo103 | h | Ajudante de montador de instalações de calefação. (mão de obra) | 3.39 | 30.78 | 104.344 |
| % | % | Custos diretos complementares | 2 % | 44071.129 | 881.423 |
|  |  | Custos diretos |  |  | 44952.552 |

## Recursos

**mt38csg410p** Un Reservatório de aço-carbono preto
Dados técnicos: Custo energético 31866.726 MJ; Emissão de CO2 1334.726 kg
Resíduos:
- embalagem: re150101 Embalagens de papel e cartão. (componente de resíduo); rendimento 2.785 kg; Código LER 15 01 01; Massa do elemento 1 kg; Volume 0.001333 m3
- embalagem: re170201 Madeira. (componente de resíduo); rendimento 0.681 kg; Código LER 17 02 01; Massa do elemento 1 kg; Volume 0.000909 m3

**mt37sve010i** Un Registro de esfera de latão niquelado para enroscar de 3"
Dados técnicos: Custo energético 3865.440 MJ; Emissão de CO2 259.662 kg
Resíduos:
- embalagem: re150101 Embalagens de papel e cartão; rendimento 0.073 kg

**mt37sve010g** Un Registro de esfera de latão niquelado para enroscar de 2"
Dados técnicos: Custo energético 1932.739 MJ; Emissão de CO2 129.861 kg
Resíduos:
- embalagem: re150101 Embalagens de papel e cartão; rendimento 0.072 kg
