# Reservatório com permutador de permutação dupla, para produção de água quente

- Propriedade do ficheiro: CYPE Ingenieros S.A.
- Formato: FIEBDC-3/2016
- Programa: Gerador de preços para construção civil. CYPE Ingenieros, S.A.
- Data: 26/09/2024
- Âmbito geográfico: Brasil
- Moeda: BRL
- Custos indiretos: 3 %
- Despesas gerais: 13 %
- Lucro: 6 %
- IVA: 17 %

## I Instalações

### IC Aquecimento, refrigeração, climatização e água quente

#### ICS Sistemas de condução de água

**ICS055** Un Reservatório com permutador de permutação dupla, para produção de água quente
Reservatório de solo, de duas serpentinas, de 450 l de capacidade, altura 1921 mm, diâmetro 700 mm, com tanque de aço vitrificado, proteção catódica através de ânodo de sacrifício, isolamento com espuma de poliuretano, tomada para recirculação, duas bainhas para inserção de sensores e ponto de acesso ao interior para manutenção. Inclusive registros, elementos de montagem e acessórios necessários para o seu correto funcionamento.
Inclui: Marcação. Colocação. Ligação. Verificação do seu correto funcionamento.
Critério de medição de projeto: Número de unidades previstas, segundo documentação gráfica de Projeto.
Critério de quantitativos de obra: Medir-se-á o número de unidades realmente executadas segundo especificações de Projeto.

| Código | Un | Descrição | Rendimento | Preço | Importância |
|---|---|---|---|---|---|
| mt38csg065k | Un | Reservatório de solo, de duas serpentinas, de 450 l de capacidade, altura 1921 mm, diâmetro 700 mm, com tanque de aço vitrificado, proteção catódica através de ânodo de sacrifício, isolamento com espuma de poliuretano, tomada para recirculação, duas bainhas para inserção de sensores e ponto de acesso ao interior para manutenção. (material) | 1 | 21430.24 | 21430.240 |
| mt37sve010d | Un | Registro de esfera de latão niquelado para enroscar de 1". (material) | 6 | 36.28 | 217.680 |
| mt38www011 | Un | Material auxiliar para instalações de água quente (material) | 1 | 9.71 | 9.710 |
| mo004 | h | Montador de instalações de calefação. (mão de obra) | 1.582 | 40.91 | 64.720 |
| mo103 | h | Ajudante de montador de instalações de calefação. (mão de obra) | 1.582 | 30.78 | 48.694 |
| % | % | Custos diretos complementares | 2 % | 21771.044 | 435.421 |
|  |  | Custos diretos |  |  | 22206.465 |

## Recursos

**mt38csg065k** Un Reservatório de solo
Dados técnicos: Custo energético 5357.961 MJ; Emissão de CO2 222.087 kg
Resíduos:
- embalagem: re150101 Embalagens de papel e cartão. (componente de resíduo); rendimento 2.413 kg; Código LER 15 01 01; Massa do elemento 1 kg; Volume 0.001333 m3
- embalagem: re170201 Madeira. (componente de resíduo); rendimento 0.635 kg; Código LER 17 02 01; Massa do elemento 1 kg; Volume 0.000909 m3

**mt37sve010d** Un Registro de esfera de latão niquelado para enroscar de 1"
Dados técnicos: Custo energético 843.399 MJ; Emissão de CO2 56.701 kg
Resíduos:
- embalagem: re150101 Embalagens de papel e cartão; rendimento 0.072 kg
