# Reservatório para água quente

- Propriedade do ficheiro: CYPE Ingenieros S.A.
- Formato: FIEBDC-3/2016
- Programa: Gerador de preços para construção civil. CYPE Ingenieros, S.A.
- Data: 17/06/2024
- Âmbito geográfico: Brasil
- Moeda: BRL
- Custos indiretos: 3 %
- Despesas gerais: 13 %
- Lucro: 6 %
- IVA: 17 %

## I Instalações

### IC Aquecimento, refrigeração, climatização e água quente

#### ICS Sistemas de condução de água

**ICS060** Un Reservatório para água quente
Reservatório de aço vitrificado, BDLE 3000 "SAUNIER DUVAL", de solo, 3000 l, eficiência energética classe C, altura 2325 mm, diâmetro 1660 mm, isolamento de 50 mm de espessura com poliuretano de alta densidade, livre de CFC, proteção catódica permanente, boca lateral DN 400. Inclusive registros, elementos de montagem e acessórios necessários para o seu correto funcionamento.
Inclui: Marcação. Colocação. Ligação. Verificação do seu correto funcionamento.
Critério de medição de projeto: Número de unidades previstas, segundo documentação gráfica de Projeto.
Critério de quantitativos de obra: Medir-se-á o número de unidades realmente executadas segundo especificações de Projeto.

| Código | Un | Descrição | Rendimento | Preço | Importância |
|---|---|---|---|---|---|
| mt38css108f | Un | Reservatório de aço vitrificado, BDLE 3000 "SAUNIER DUVAL", de solo, 3000 l, eficiência energética classe C, altura 2325 mm, diâmetro 1660 mm, isolamento de 50 mm de espessura com poliuretano de alta densidade, livre de CFC, proteção catódica permanente, boca lateral DN 400. (material) | 1 | 61511.49 | 61511.490 |
| mt37sve010i | Un | Registro de esfera de latão niquelado para enroscar de 3". (material) | 2 | 341.36 | 682.720 |
| mt38www011 | Un | Material auxiliar para instalações de água quente (material) | 1 | 9.71 | 9.710 |
| mo004 | h | Montador de instalações de calefação. (mão de obra) | 2.825 | 40.91 | 115.571 |
| mo103 | h | Ajudante de montador de instalações de calefação. (mão de obra) | 2.825 | 30.78 | 86.954 |
| % | % | Custos diretos complementares | 2 % | 62406.445 | 1248.129 |
|  |  | Custos diretos |  |  | 63654.574 |

## Recursos

**mt38css108f** Un Reservatório de aço vitrificado
Dados técnicos: Custo energético 21030.425 MJ; Emissão de CO2 879.850 kg
Resíduos:
- embalagem: re150101 Embalagens de papel e cartão. (componente de resíduo); rendimento 3.107 kg; Código LER 15 01 01; Massa do elemento 1 kg; Volume 0.001333 m3
- embalagem: re170201 Madeira. (componente de resíduo); rendimento 0.721 kg; Código LER 17 02 01; Massa do elemento 1 kg; Volume 0.000909 m3

**mt37sve010i** Un Registro de esfera de latão niquelado para enroscar de 3"
Dados técnicos: Custo energético 3865.440 MJ; Emissão de CO2 259.662 kg
Resíduos:
- embalagem: re150101 Embalagens de papel e cartão; rendimento 0.073 kg
