# Reservatório para aquecimento e climatização

- Propriedade do ficheiro: CYPE Ingenieros S.A.
- Formato: FIEBDC-3/2016
- Programa: Gerador de preços para construção civil. CYPE Ingenieros, S.A.
- Data: 17/06/2024
- Âmbito geográfico: Brasil
- Moeda: BRL
- Custos indiretos: 3 %
- Despesas gerais: 13 %
- Lucro: 6 %
- IVA: 17 %

## I Instalações

### IC Aquecimento, refrigeração, climatização e água quente

#### ICS Sistemas de condução de água

**ICS065** Un Reservatório para aquecimento e climatização.
Reservatório de inércia, de aço-carbono preto, 3950 l, altura 2345 mm, diâmetro 1910 mm, isolamento de 50 mm de espessura com poliuretano de alta densidade, com termômetros, termostato, boca lateral DN 400. Inclusive registros, elementos de montagem e acessórios necessários para o seu correto funcionamento.
Inclui: Marcação. Colocação. Ligação. Verificação do seu correto funcionamento.
Critério de medição de projeto: Número de unidades previstas, segundo documentação gráfica de Projeto.
Critério de quantitativos de obra: Medir-se-á o número de unidades realmente executadas segundo especificações de Projeto.

| Código | Un | Descrição | Rendimento | Preço | Importância |
|---|---|---|---|---|---|
| mt38aci010Q | Un | Reservatório de inércia, de aço-carbono preto, 3950 l, altura 2345 mm, diâmetro 1910 mm, isolamento de 50 mm de espessura com poliuretano de alta densidade, com termômetros, termostato, boca lateral DN 400. (material) | 1 | 29466.58 | 29466.580 |
| mt37sve010j | Un | Registro de esfera de latão niquelado para enroscar de 4". (material) | 4 | 529.35 | 2117.400 |
| mt38www010 | Un | Material auxiliar para instalações de aquecimento. (material) | 1 | 11.25 | 11.250 |
| mo004 | h | Montador de instalações de calefação. (mão de obra) | 3.093 | 40.91 | 126.535 |
| mo103 | h | Ajudante de montador de instalações de calefação. (mão de obra) | 3.093 | 30.78 | 95.203 |
| % | % | Custos diretos complementares | 2 % | 31816.968 | 636.339 |
|  |  | Custos diretos |  |  | 32453.307 |

## Recursos

**mt38aci010Q** Un Reservatório de inércia
Dados técnicos: Custo energético 15991.419 MJ; Emissão de CO2 668.401 kg
Resíduos:
- embalagem: re150101 Embalagens de papel e cartão. (componente de resíduo); rendimento 2.552 kg; Código LER 15 01 01; Massa do elemento 1 kg; Volume 0.001333 m3
- embalagem: re170201 Madeira. (componente de resíduo); rendimento 0.652 kg; Código LER 17 02 01; Massa do elemento 1 kg; Volume 0.000909 m3

**mt37sve010j** Un Registro de esfera de latão niquelado para enroscar de 4"
Dados técnicos: Custo energético 5130.484 MJ; Emissão de CO2 344.629 kg
Resíduos:
- embalagem: re150101 Embalagens de papel e cartão; rendimento 0.081 kg
