# Coletor pré-fabricado de distribuição de água para uso doméstico

- Propriedade do ficheiro: CYPE Ingenieros S.A.
- Formato: FIEBDC-3/2016
- Programa: Gerador de preços para construção civil. CYPE Ingenieros, S.A.
- Data: 17/06/2024
- Âmbito geográfico: Brasil
- Moeda: BRL
- Custos indiretos: 3 %
- Despesas gerais: 13 %
- Lucro: 6 %
- IVA: 17 %

## I Instalações

### IC Aquecimento, refrigeração, climatização e água quente

#### ICS Sistemas de condução de água

**ICS025** Un Coletor pré-fabricado de distribuição de água para uso doméstico.
Coletor de polibutileno (PB), "SAUNIER DUVAL", ligações principais fêmea-macho de 22 mm de diâmetro, com três derivações de 15 mm de diâmetro, alojado em caixa visitável de plástico, de 315x85x315 mm.
Inclui: Marcação. Colocação e fixação da caixa visitável. Montagem dos registros. Colocação e fixação do coletor. Ligação à rede de distribuição. Verificação do seu correto funcionamento.
Critério de medição de projeto: Número de unidades previstas, segundo documentação gráfica de Projeto.
Critério de quantitativos de obra: Medir-se-á o número de unidades realmente executadas segundo especificações de Projeto.

| Código | Un | Descrição | Rendimento | Preço | Importância |
|---|---|---|---|---|---|
| mt38acg150c | Un | Caixa visitável de plástico, de 315x85x315 mm, com abraçadeiras de 1" e porta, para embutir. (material) | 1 | 113.99 | 113.990 |
| mt37als010z | Un | Coletor de polibutileno (PB), "SAUNIER DUVAL", ligações principais fêmea-macho de 22 mm de diâmetro, com três derivações de 15 mm de diâmetro, segundo ISO 15876-3. (material) | 2 | 35.58 | 71.160 |
| mt37sve010c | Un | Registro de esfera de latão niquelado para enroscar de 3/4". (material) | 2 | 21.81 | 43.620 |
| mt38www012 | Un | Material auxiliar para instalações de aquecimento e água quente (material) | 1 | 14.06 | 14.060 |
| mo004 | h | Montador de instalações de calefação. (mão de obra) | 0.294 | 40.91 | 12.028 |
| mo103 | h | Ajudante de montador de instalações de calefação. (mão de obra) | 0.294 | 30.78 | 9.049 |
| % | % | Custos diretos complementares | 2 % | 263.907 | 5.278 |
|  |  | Custos diretos |  |  | 269.185 |

Resíduos:
- colocação: mt37als010z; fator de resíduo 0.0268

## Recursos

**mt38acg150c** Un Caixa visitável de plástico, de 315x85x315 mm, com abraçadeiras de 1" e porta, para embutir
Dados técnicos: Custo energético 0.016 MJ; Emissão de CO2 0.026 kg
Resíduos:
- embalagem: re150101 Embalagens de papel e cartão. (componente de resíduo); rendimento 0.03 kg; Código LER 15 01 01; Massa do elemento 1 kg; Volume 0.001333 m3

**mt37als010z** Un Coletor de polibutileno (PB)
Dados técnicos: Custo energético 9.707 MJ; Emissão de CO2 0.511 kg; Código LER 17 02 03; Massa do elemento 0.1 kg; Volume 0.000167 m3
Resíduos:
- embalagem: re150101 Embalagens de papel e cartão; rendimento 0.035 kg

**mt37sve010c** Un Registro de esfera de latão niquelado para enroscar de 3/4"
Dados técnicos: Custo energético 720.409 MJ; Emissão de CO2 48.441 kg
Resíduos:
- embalagem: re150101 Embalagens de papel e cartão; rendimento 0.072 kg
