# Válvula

- Propriedade do ficheiro: CYPE Ingenieros S.A.
- Formato: FIEBDC-3/2016
- Programa: Gerador de preços para construção civil. CYPE Ingenieros, S.A.
- Data: 17/06/2024
- Âmbito geográfico: Brasil
- Moeda: BRL
- Custos indiretos: 3 %
- Despesas gerais: 13 %
- Lucro: 6 %
- IVA: 17 %

## I Instalações

### IC Aquecimento, refrigeração, climatização e água quente

#### ICS Sistemas de condução de água

**ICS075** Un Válvula.
Registro de esfera de latão niquelado para enroscar de 3/8". Inclusive elementos de montagem e acessórios necessários para o seu correto funcionamento.
Inclui: Marcação. Colocação. Ligação. Verificação do seu correto funcionamento.
Critério de medição de projeto: Número de unidades previstas, segundo documentação gráfica de Projeto.
Critério de quantitativos de obra: Medir-se-á o número de unidades realmente executadas segundo especificações de Projeto.

| Código | Un | Descrição | Rendimento | Preço | Importância |
|---|---|---|---|---|---|
| mt37sve010a | Un | Registro de esfera de latão niquelado para enroscar de 3/8". (material) | 1 | 12.45 | 12.450 |
| mt38www012 | Un | Material auxiliar para instalações de aquecimento e água quente (material) | 0.1 | 14.06 | 1.406 |
| mo004 | h | Montador de instalações de calefação. (mão de obra) | 0.113 | 40.91 | 4.623 |
| mo103 | h | Ajudante de montador de instalações de calefação. (mão de obra) | 0.113 | 30.78 | 3.478 |
| % | % | Custos diretos complementares | 2 % | 21.957 | 0.439 |
|  |  | Custos diretos |  |  | 22.396 |

## Recursos

**mt37sve010a** Un Registro de esfera de latão niquelado para enroscar de 3/8"
Dados técnicos: Custo energético 298.729 MJ; Emissão de CO2 20.121 kg
Resíduos:
- embalagem: re150101 Embalagens de papel e cartão. (componente de resíduo); rendimento 0.072 kg; Código LER 15 01 01; Massa do elemento 1 kg; Volume 0.001333 m3
