# Grupo hidráulico com permutador para circuito de aquecimento

- Propriedade do ficheiro: CYPE Ingenieros S.A.
- Formato: FIEBDC-3/2016
- Programa: Gerador de preços para construção civil. CYPE Ingenieros, S.A.
- Data: 17/06/2025
- Âmbito geográfico: Brasil
- Moeda: BRL
- Custos indiretos: 3 %
- Despesas gerais: 13 %
- Lucro: 6 %
- IVA: 17 %

## I Instalações

### IC Aquecimento, refrigeração, climatização e água quente

#### ICS Sistemas de condução de água

**ICS112** Un Grupo hidráulico com permutador para circuito de aquecimento.
Módulo hidráulico mural, modelo Genia Splitter "SAUNIER DUVAL", para separação do circuito de geração do circuito de aquecimento, de 500x360x250 mm, com sistema de enchimento e vazamento, bomba de circulação e válvula de segurança regulada a 3 bar para o circuito secundário, e sonda de temperatura.
Inclui: Marcação. Colocação dos componentes do grupo. Ligação e verificação do seu correto funcionamento.
Critério de medição de projeto: Número de unidades previstas, segundo documentação gráfica de Projeto.
Critério de quantitativos de obra: Medir-se-á o número de unidades realmente executadas segundo especificações de Projeto.

| Código | Un | Descrição | Rendimento | Preço | Importância |
|---|---|---|---|---|---|
| mt38ghs010b | Un | Módulo hidráulico mural, modelo Genia Splitter "SAUNIER DUVAL", para separação do circuito de geração do circuito de aquecimento, de 500x360x250 mm, com sistema de enchimento e vazamento, bomba de circulação e válvula de segurança regulada a 3 bar para o circuito secundário, e sonda de temperatura. (material) | 1 | 10397.62 | 10397.620 |
| mo011 | h | Montador. (mão de obra) | 0.339 | 42.82 | 14.516 |
| mo080 | h | Ajudante de montador. (mão de obra) | 0.339 | 31.49 | 10.675 |
| % | % | Custos diretos complementares | 2 % | 10422.811 | 208.456 |
|  |  | Custos diretos |  |  | 10631.267 |
