# Separador hidráulico

- Propriedade do ficheiro: CYPE Ingenieros S.A.
- Formato: FIEBDC-3/2016
- Programa: Gerador de preços para construção civil. CYPE Ingenieros, S.A.
- Data: 17/06/2024
- Âmbito geográfico: Brasil
- Moeda: BRL
- Custos indiretos: 3 %
- Despesas gerais: 13 %
- Lucro: 6 %
- IVA: 17 %

## I Instalações

### IC Aquecimento, refrigeração, climatização e água quente

#### ICS Sistemas de condução de água

**ICS120** Un Separador hidráulico.
Separador hidráulico, WH 40 "SAUNIER DUVAL", para uma vazão máximo de 3500 l/h, de 500x115 mm, pressão máxima de trabalho 6 bar, ligações roscadas de 1 1/4" de diâmetro, com bainha de imersão, sonda de temperatura e isolamento térmico.
Inclui: Marcação. Colocação. Ligação e verificação do seu correto funcionamento.
Critério de medição de projeto: Número de unidades previstas, segundo documentação gráfica de Projeto.
Critério de quantitativos de obra: Medir-se-á o número de unidades realmente executadas segundo especificações de Projeto.

| Código | Un | Descrição | Rendimento | Preço | Importância |
|---|---|---|---|---|---|
| mt38ghs030a | Un | Separador hidráulico, WH 40 "SAUNIER DUVAL", para uma vazão máximo de 3500 l/h, de 500x115 mm, pressão máxima de trabalho 6 bar, ligações roscadas de 1 1/4" de diâmetro, com bainha de imersão, sonda de temperatura e isolamento térmico. (material) | 1 | 3248.02 | 3248.020 |
| mo011 | h | Montador. (mão de obra) | 0.226 | 40.91 | 9.246 |
| mo080 | h | Ajudante de montador. (mão de obra) | 0.226 | 30.23 | 6.832 |
| % | % | Custos diretos complementares | 2 % | 3264.098 | 65.282 |
|  |  | Custos diretos |  |  | 3329.380 |
