# Controle centralizado para sistema solar térmico

- Propriedade do ficheiro: CYPE Ingenieros S.A.
- Formato: FIEBDC-3/2016
- Programa: Gerador de preços para construção civil. CYPE Ingenieros, S.A.
- Data: 17/06/2024
- Âmbito geográfico: Brasil
- Moeda: BRL
- Custos indiretos: 3 %
- Despesas gerais: 13 %
- Lucro: 6 %
- IVA: 17 %

## I Instalações

### IC Aquecimento, refrigeração, climatização e água quente

#### ICX Dispositivos de controle centralizado

**ICX025** Un Controle centralizado para sistema solar térmico.
Central de controle, Heliocontrol "SAUNIER DUVAL", para sistema de captação solar térmica. Totalmente montado, ligado e testado.
Inclui: Marcação. Colocação e fixação dos elementos. Ligação com a rede elétrica.
Critério de medição de projeto: Número de unidades previstas, segundo documentação gráfica de Projeto.
Critério de quantitativos de obra: Medir-se-á o número de unidades realmente executadas segundo especificações de Projeto.

| Código | Un | Descrição | Rendimento | Preço | Importância |
|---|---|---|---|---|---|
| mt38css600a | Un | Central de controle, Heliocontrol "SAUNIER DUVAL", para sistema de captação solar térmica. (material) | 1 | 2009.09 | 2009.090 |
| mt38css601 | Un | Sonda de temperatura para reservatório com ligação à centralita de controle para sistema de captação solar térmica, "SAUNIER DUVAL". (material) | 1 | 200.9 | 200.900 |
| mt38css602 | Un | Sonda de temperatura para coletor solar térmico com ligação à centralita de controle para sistema de captação solar térmica, "SAUNIER DUVAL". (material) | 1 | 133.94 | 133.940 |
| mt35tpt010ke | m | Tubo rígido de PVC VD-F de 16 mm de diâmetro exterior e 1,3 mm de espessura. Resistência à compressão 1250 N, resistência ao impacto 6 joules, temperatura de trabalho -25°C até 90°C, classificação 4442, com o preço incrementado em 20% relativamente a acessórios e peças especiais. (material) | 10 | 11.9 | 119.000 |
| mt35cep010aa | m | Cabo unipolar H07V-U, sendo a sua tensão atribuída de 450/750 V, reação ao fogo classe Eca segundo NP EN 50575, com condutor unifilar de cobre classe 1 de 1,5 mm² de seção, com isolamento de PVC. (material) | 20 | 0.52 | 10.400 |
| mo005 | h | Instalador de ar condicionado. (mão de obra) | 11.576 | 40.91 | 473.574 |
| mo104 | h | Ajudante de instalador de ar condicionado. (mão de obra) | 11.576 | 30.78 | 356.309 |
| % | % | Custos diretos complementares | 2 % | 3303.213 | 66.064 |
|  |  | Custos diretos |  |  | 3369.277 |

Resíduos:
- colocação: mt35tpt010ke; fator de resíduo 0.0275
- colocação: mt35cep010aa; fator de resíduo 0.0165

## Recursos

**mt38css600a** Un Central de controle, Heliocontrol "SAUNIER DUVAL", para sistema de captação solar térmica
Dados técnicos: Custo energético 30.551 MJ; Emissão de CO2 1.344 kg
Resíduos:
- embalagem: re150101 Embalagens de papel e cartão. (componente de resíduo); rendimento 0.086 kg; Código LER 15 01 01; Massa do elemento 1 kg; Volume 0.001333 m3

**mt38css601** Un Sonda de temperatura para reservatório com ligação à centralita de controle para sistema de captação solar térmica
Dados técnicos: Custo energético 5.585 MJ; Emissão de CO2 0.292 kg
Resíduos:
- embalagem: re150101 Embalagens de papel e cartão; rendimento 0.072 kg

**mt38css602** Un Sonda de temperatura para coletor solar térmico com ligação à centralita de controle para sistema de captação solar
Dados técnicos: Custo energético 5.585 MJ; Emissão de CO2 0.292 kg
Resíduos:
- embalagem: re150101 Embalagens de papel e cartão; rendimento 0.072 kg

**mt35tpt010ke** m Tubo rígido de PVC VD-F de 16 mm de diâmetro exterior e 1,3 mm de espessura. Resistência à compressão 1250 N
Dados técnicos: Custo energético 7.750 MJ; Emissão de CO2 0.385 kg; Código LER 17 02 03; Massa do elemento 0.08 kg; Volume 0.000133 m3

**mt35cep010aa** m Cabo unipolar H07V-U
Dados técnicos: Custo energético 0.772 MJ; Emissão de CO2 0.069 kg; Código LER 17 04 11; Massa do elemento 0.02 kg; Volume 0.000013 m3
Resíduos:
- embalagem: re150101 Embalagens de papel e cartão; rendimento 0.065 kg
