# Tubulação de polibutileno (PB) com barreira de oxigênio, "SAUNIER DUVAL"

- Propriedade do ficheiro: CYPE Ingenieros S.A.
- Formato: FIEBDC-3/2016
- Programa: Gerador de preços para construção civil. CYPE Ingenieros, S.A.
- Data: 17/06/2024
- Âmbito geográfico: Brasil
- Moeda: BRL
- Custos indiretos: 3 %
- Despesas gerais: 13 %
- Lucro: 6 %
- IVA: 17 %

## I Instalações

### IH Tubulações para fluidos

#### IHB Tubulações de polibutileno

**IHB021** m Tubulação de polibutileno (PB) com barreira de oxigênio, "SAUNIER DUVAL".
Tubulação formada por tubo de polibutileno (PB) com barreira de oxigênio (EVOH), série 4, Hep2O "SAUNIER DUVAL", de 15 mm de diâmetro exterior e 1,7 mm de espessura. Instalação em superfície. Inclusive material auxiliar para montagem e fixação, acessórios e peças especiais.
Inclui: Marcação. Colocação e fixação de tubos, acessórios e peças especiais.
Critério de medição de projeto: Comprimento medido segundo documentação gráfica de Projeto.
Critério de quantitativos de obra: Medir-se-á o comprimento realmente executado segundo especificações de Projeto.

| Código | Un | Descrição | Rendimento | Preço | Importância |
|---|---|---|---|---|---|
| mt37tps420d | Un | Material auxiliar para montagem e fixação das tubulações de polibutileno (PB) com barreira de oxigênio (EVOH), "SAUNIER DUVAL", de 15 mm de diâmetro exterior. (material) | 1 | 0.41 | 0.410 |
| mt37tps020dg | m | Tubo de polibutileno (PB) com barreira de oxigênio (EVOH), série 4, Hep2O "SAUNIER DUVAL", de 15 mm de diâmetro exterior e 1,7 mm de espessura, segundo ISO 15876-2, com o preço incrementado em 30% relativamente a acessórios e peças especiais. (material) | 1 | 10.76 | 10.760 |
| mo008 | h | Encanador. (mão de obra) | 0.067 | 40.91 | 2.741 |
| mo107 | h | Ajudante de encanador. (mão de obra) | 0.067 | 30.78 | 2.062 |
| % | % | Custos diretos complementares | 2 % | 15.973 | 0.319 |
|  |  | Custos diretos |  |  | 16.292 |

Resíduos:
- colocação: mt37tps020dg; fator de resíduo 0.0275

## Recursos

**mt37tps020dg** m Tubo de polibutileno (PB) com barreira de oxigênio (EVOH)
Dados técnicos: Custo energético 6.782 MJ; Emissão de CO2 0.337 kg; Código LER 17 02 03; Massa do elemento 0.07 kg; Volume 0.000117 m3
