# Disjuntor magneto-térmico, modular

- Propriedade do ficheiro: CYPE INGENIEROS, S.A.
- Formato: FIEBDC-3/2002
- Âmbito geográfico: Brasil
- Moeda: BRL
- Custos indiretos: 3.00 %
- Despesas gerais: 13.00 %
- Lucro: 6.00 %
- IVA: 17.00 %

## I Instalações

### IE Elétricas

#### IEX Aparelhagem

**IEX050** Un Disjuntor magneto-térmico, modular.
Disjuntor magneto-térmico, unipolar (1P), de 1 módulos, com 6 kA de poder de corte, de 10 A de intensidade nominal, curva C, inclusive acessórios de montagem. Totalmente montado, ligado e testado.
Inclui: Montagem e ligação do elemento.
Critério de medição de projeto: Número de unidades previstas, segundo documentação gráfica de Projeto.
Critério de quantitativos de obra: Medir-se-á o número de unidades realmente executadas segundo especificações de Projeto.

| Código | Un | Descrição | Rendimento | Preço | Importância |
|---|---|---|---|---|---|
| mt35cgm021bbaab | Un | Disjuntor magneto-térmico, de 1 módulos, unipolar (1P), com 6 kA de poder de corte, de 10 A de intensidade nominal, curva C, inclusive acessórios de montagem. (material) | 1.000 | 79.19 | 79.19 |
| mo003 | h | Eletricista. (mão de obra) | 0.224 | 40.91 | 9.16 |
| % | % | Custos diretos complementares | 2 % | 88.35 | 1.77 |
|  |  | Custos diretos |  |  | 90.12 |
