# Colarinho

- Propriedade do ficheiro: CYPE INGENIEROS, S.A.
- Formato: FIEBDC-3/2002
- Âmbito geográfico: Brasil
- Moeda: BRL
- Custos indiretos: 3.00 %
- Despesas gerais: 13.00 %
- Lucro: 6.00 %
- IVA: 17.00 %

## C Fundações

### CN Nivelamento

#### CNE Colarinhos

**CNE010** m³ Colarinho.
Colarinho de concreto armado para pilares, realizado com concreto C25 classe de agressividade ambiental II e tipo de ambiente urbano, brita 1, consistência S100 dosado em central, e concretagem com bomba, e aço CA-50, com uma quantidade aproximada de 95 kg/m³. Inclusive arame de atar e separadores.
Critérios considerados na determinação do preço da unidade de obra: O preço inclui o corte, dobra e montagem da armadura em central de armaduras de obra e a posterior colocação em obra, mas não inclui a fôrmas.
Inclui: Marcação. Colocação da armadura com separadores certificados. Concretagem e compactação do concreto. Cura do concreto.
Critério de medição de projeto: Volume medido sobre as seções teóricas de cálculo, segundo documentação gráfica de Projeto.
Critério de quantitativos de obra: Medir-se-á o volume teórico executado segundo especificações de Projeto.

| Código | Un | Descrição | Rendimento | Preço | Importância |
|---|---|---|---|---|---|
| mt07sep010ac | Un | Separador certificado de plástico, para armaduras de pilares de vários diâmetros. (material) | 12.000 | 0.22 | 2.64 |
| mt07aco070f | kg | Aço em barras nervuradas, CA-50, de vários diâmetros, segundo ABNT NBR 7480. (material) | 99.750 | 11.78 | 1175.06 |
| mt08var050 | kg | Arame galvanizado para atar, de 1,30 mm de diâmetro. (material) | 0.950 | 3.83 | 3.64 |
| mt10haf080iec | m³ | Concreto C25 classe de agressividade ambiental II e tipo de ambiente urbano, brita 1, consistência S100, dosado em central, segundo ABNT NBR 8953. (material) | 1.050 | 347.46 | 364.83 |
| mq06bhe010 | h | Caminhão bomba estacionado na obra, para bombeamento de concreto. (equipamento) | 0.079 | 744.87 | 58.84 |
| op00ciz020 |  | Guilhotina para aço em barras nervuradas. | 1.000 | 0.00 | 0.00 |
| op00ata010 |  | Máquina de amarrar ferro. | 1.000 | 0.00 | 0.00 |
| au00auh040 |  | Vibrador de concreto, elétrico. | 1.000 | 0.00 | 0.00 |
| mo043 | h | Armador. (mão de obra) | 0.953 | 33.07 | 31.52 |
| mo090 | h | Ajudante de armador. (mão de obra) | 1.191 | 31.41 | 37.41 |
| mo045 | h | Oficial de trabalhos de concretagem. (mão de obra) | 0.105 | 33.07 | 3.47 |
| mo092 | h | Ajudante de trabalhos concretagem. (mão de obra) | 0.418 | 31.41 | 13.13 |
| % | % | Custos diretos complementares | 2 % | 1690.54 | 33.81 |
|  |  | Custos diretos |  |  | 1724.35 |
