# Escada de emergência

- Propriedade do ficheiro: CYPE INGENIEROS, S.A.
- Formato: FIEBDC-3/2002
- Âmbito geográfico: Brasil
- Moeda: BRL
- Custos indiretos: 3.00 %
- Despesas gerais: 13.00 %
- Lucro: 6.00 %
- IVA: 17.00 %

## I Instalações

### IO Contra incêndios

#### IOE Escadas de emergência

**IOE010** Un Escada de emergência.
Escada metálica de emergência situada no exterior do edifício, composta de vigas de apoio de degraus e patamares, para 7 pisos, de altura máxima de piso 3 m, reta de 2 tramos com descanso, com uma largura útil de 0,8 m para uma sobrecarga de 400 kg/m², Euroclasse A1 de reação ao fogo, elaborada em oficina e montada em obra através de uniões soldadas. Composta de: FUNDAÇÃO de concreto armado, realizada com concreto C25 classe de agressividade ambiental II e tipo de ambiente urbano, brita 1, consistência S100 dosado em central, e aço CA-50, com uma quantidade aproximada de 50 kg/m³, concretada sobre lastro de concreto de limpeza, no fundo da escavação previamente realizada. ESTRUTURA metálica de perfis de aço S 275 JR laminado a quente, formada por dois pilares intermediários com perfis HEB, viga de apoio de degraus com perfis IPE e viga consola para suporte da viga de patamar com perfis HEB. DEGRAUS E PATAMAR de chapa gota de aço galvanizado, de 3 mm de espessura e GUARDA de 1,10 m de altura, de tubo de aço laminado a frio, de 40x20x1,5 mm e 20x20x1,5 mm, colocada em todo o seu perimetro e na caixa da escada. Inclusive placas de ancoragem à fundação e à estrutura do edifício, peças especiais e desperdícios.
Critérios considerados na determinação do preço da unidade de obra: O preço não inclui a escavação da fundação. O preço inclui o corte, dobra e montagem da armadura em central de armaduras de obra e a posterior colocação em obra, mas não inclui a fôrmas.
Inclui: Formação do lastro de concreto não estrutural. Colocação da armadura com separadores certificados. Concretagem e compactação do concreto. Coroamento e nivelamento da fundação com as placas de ancoragem. Cura do concreto. Marcação dos eixos dos pilares metálicos. Corte e ajuste das peças. Levantamento das vigas. Aprumo. Resolução das uniões na base de fundação. Ajuste definitivo das peças e uniões. Verificação final do aprumo. Uniões ao edifício. Execução de encontros especiais e arremates. Aplicação de duas demãos de fundo anticorrosivo.
Critério de medição de projeto: Número de unidades previstas, segundo documentação gráfica de Projeto.
Critério de quantitativos de obra: Medir-se-á o número de unidades realmente executadas segundo especificações de Projeto.

| Código | Un | Descrição | Rendimento | Preço | Importância |
|---|---|---|---|---|---|
| mt10hmf060aba | m³ | Concreto simples C10 classe de agressividade ambiental I e tipo de ambiente rural, brita 1, consistência S50, dosado em central, segundo ABNT NBR 8953. (material) | 1.050 | 282.52 | 296.65 |
| mt10haf080iec | m³ | Concreto C25 classe de agressividade ambiental II e tipo de ambiente urbano, brita 1, consistência S100, dosado em central, segundo ABNT NBR 8953. (material) | 6.710 | 347.46 | 2331.46 |
| mt07aco020a | Un | Separador certificado para fundações. (material) | 48.800 | 0.39 | 19.03 |
| mt07aco070f | kg | Aço em barras nervuradas, CA-50, de vários diâmetros, segundo ABNT NBR 7480. (material) | 50.000 | 11.78 | 589.00 |
| mt41esc010a | Un | Módulo de escada metálica de emergência, reta de 2 tramos com descanso por piso de 3 m de altura máxima, com uma largura útil de 0,8 m, para uma sobrecarga de utilização de 400 kg/m², Euroclasse A1 de reação ao fogo, composto por: uma estrutura metálica de perfis de aço S 275 JR laminado a quente, formada por dois pilares intermediários com perfis HEB, viga de apoio de degraus com perfis IPE e viga consola para suporte da viga de patamar com perfis HEB; degraus e patamar de chapa gota de aço galvanizado, de 3 mm de espessura; e por uma guarda, de 1,10 m de altura, de tubo de aço laminado a frio, de 40x20x1,5 mm e 20x20x1,5 mm, colocada em todo o seu perimetro e na caixa da escada; com preparação de superfícies em grau SA21/2 segundo ISO 8501-1 e aplicação posterior de duas demãos de fundo com uma espessura mínima da película seca de 30 microns por demão; elaborado em oficina. (material) | 7.000 | 36149.42 | 253045.94 |
| mt07ala010deb | kg | Aço laminado EN 10025 S275JR, em perfis laminados a quente, peças simples, para aplicações estruturais, acabamento com primer antioxidante. Trabalhado e montado em oficina, para colocar com ligações soldadas em obra. (material) | 70.000 | 3.98 | 278.60 |
| mq07gte010a | h | Guindaste móvel de braço telescópico com uma capacidade de elevação de 12 t e 20 m de altura máxima de trabalho. (equipamento) | 9.800 | 214.70 | 2104.06 |
| mq06bhe010 | h | Caminhão bomba estacionado na obra, para bombeamento de concreto. (equipamento) | 0.268 | 744.87 | 199.63 |
| mq08sol020 | h | Equipamentos e elementos auxiliares para soldagem elétrica. (equipamento) | 20.000 | 13.39 | 267.80 |
| au00auh040 |  | Vibrador de concreto, elétrico. | 1.000 | 0.00 | 0.00 |
| mo043 | h | Armador. (mão de obra) | 0.293 | 33.07 | 9.69 |
| mo090 | h | Ajudante de armador. (mão de obra) | 0.376 | 31.41 | 11.81 |
| mo045 | h | Oficial de trabalhos de concretagem. (mão de obra) | 0.319 | 33.07 | 10.55 |
| mo092 | h | Ajudante de trabalhos concretagem. (mão de obra) | 1.912 | 31.41 | 60.06 |
| mo047 | h | Montador de estruturas metálicas. (mão de obra) | 25.603 | 33.07 | 846.69 |
| mo094 | h | Ajudante de montador de estruturas metálicas. (mão de obra) | 25.603 | 31.41 | 804.19 |
| % | % | Custos diretos complementares | 2 % | 260875.16 | 5217.50 |
|  |  | Custos diretos |  |  | 266092.66 |
