# Fosso de elevador

- Propriedade do ficheiro: CYPE Ingenieros S.A.
- Formato: FIEBDC-3/2016
- Programa: Gerador de preços para construção civil. CYPE Ingenieros, S.A.
- Data: 17/06/2025
- Âmbito geográfico: Brasil
- Moeda: BRL
- Custos indiretos: 3 %
- Despesas gerais: 13 %
- Lucro: 6 %
- IVA: 17 %

## C Fundações

### CV Elementos singulares

#### CVF Fosso do elevador

**CVF010** m³ Fosso de elevador.
Fosso de elevador ao nível da fundação, através de caixa de concreto armado, realizada com concreto C25 classe de agressividade ambiental II e tipo de ambiente urbano, brita 1, consistência S100 dosado em central, e concretagem com bomba, e aço CA-50, com uma quantidade aproximada de 50 kg/m³. Inclusive armaduras para execução das vigas perimetrais e dos reforços, armaduras de arranque, arame de atar, separadores e líquido desmoldante, para evitar a aderência do concreto às fôrmas.
Critérios considerados na determinação do preço da unidade de obra: O preço inclui o montagem e desmontagem do sistema de escoramento e fôrmas, o corte, dobra e montagem da armadura em central de armaduras de obra e a posterior colocação em obra.
Inclui: Implantação e traçado dos elementos. Colocação de separadores e fixação das armaduras. Montagem do sistema de escoramento e fôrmas. Concretagem e compactação do concreto. Desmontagem do sistema de escoramento e fôrmas. Cura do concreto.
Critério de medição de projeto: Volume medido sobre as seções teóricas de cálculo, segundo documentação gráfica de Projeto.
Critério de quantitativos de obra: Medir-se-á o volume teórico executado segundo especificações de Projeto.

| Código | Un | Descrição | Rendimento | Preço | Importância |
|---|---|---|---|---|---|
| mt08ebr010c | m² | Painel de madeira compensada, resinado de 12 mm de espessura, com faces e bordas retas revestidas com resina fenólica, segundo NBR ISO 1096. (material) | 0.417 | 17.08 | 7.122 |
| mt08ebr050 | m | Sarrafo de madeira serrada, de pinus (pinus spp), de 2,5x7 cm, de 2ª qualidade, segundo ABNT NBR 11700. (material) | 2.25 | 3.36 | 7.560 |
| mt08ebr030a | Un | Escora metálica telescópica, até 3 m de altura. (material) | 0.067 | 62.32 | 4.175 |
| mt08dba010b | l | Agente desmoldante, à base de óleos especiais, emulsionante em água, para fôrmas metálicas, fenólicas ou de madeira. (material) | 0.15 | 4.6 | 0.690 |
| mt07sep010ab | Un | Separador certificado de plástico, para armaduras de fundações de vários diâmetros. (material) | 4 | 0.41 | 1.640 |
| mt07aco020d | Un | Separador certificado para cortinas. (material) | 8 | 0.16 | 1.280 |
| mt07aco070f | kg | Aço em barras nervuradas, CA-50, de vários diâmetros, segundo ABNT NBR 7480. (material) | 52.5 | 11.78 | 618.450 |
| mt08var050 | kg | Arame galvanizado para atar, de 1,30 mm de diâmetro. (material) | 0.4 | 3.83 | 1.532 |
| mt10haf080iec | m³ | Concreto C25 classe de agressividade ambiental II e tipo de ambiente urbano, brita 1, consistência S100, dosado em central, segundo ABNT NBR 8953. (material) | 1.1 | 347.46 | 382.206 |
| mq06bhe010 | h | Caminhão bomba estacionado na obra, para bombeamento de concreto. (equipamento) | 0.055 | 744.87 | 40.968 |
| mo044 | h | Montador de fôrmas. (mão de obra) | 0.282 | 33.07 | 9.326 |
| mo091 | h | Ajudante de montador de fôrmas. (mão de obra) | 0.282 | 31.41 | 8.858 |
| mo043 | h | Armador. (mão de obra) | 0.585 | 33.07 | 19.346 |
| mo090 | h | Ajudante de armador. (mão de obra) | 0.752 | 31.41 | 23.620 |
| mo045 | h | Oficial de trabalhos de concretagem. (mão de obra) | 0.261 | 33.07 | 8.631 |
| mo092 | h | Ajudante de trabalhos concretagem. (mão de obra) | 0.523 | 31.41 | 16.427 |
| % | % | Custos diretos complementares | 2 % | 1151.831 | 23.037 |
|  |  | Custos diretos |  |  | 1174.868 |

Resíduos:
- colocação: mt08ebr010c; fator de resíduo 1
- colocação: mt08ebr050 Sarrafo de madeira serrada, de pinus (pinus spp), de 2,5x7 cm, de 2ª qualidade, segundo ABNT NBR 11700; fator de resíduo 0.003
- colocação: mt08dba010b Agente desmoldante, à base de óleos especiais, emulsionante em água, para fôrmas metálicas, fenólicas ou de madeira; fator de resíduo 0.07
- colocação: mt07aco070f Aço em barras nervuradas, CA-50, de vários diâmetros, segundo ABNT NBR 7480; fator de resíduo 0.0075
- colocação: mt08var050 Arame galvanizado para atar, de 1,30 mm de diâmetro; fator de resíduo 0.0038
- colocação: mt10haf080iec; fator de resíduo 0.00120403

## Recursos

**mt08ebr010c** m² Painel de madeira compensada
Dados técnicos: Custo energético 209.232 MJ; Emissão de CO2 0.360 kg; Código LER 17 02 01; Massa do elemento 7.2 kg; Volume 0.006545 m3

**mt08ebr050** m Sarrafo de madeira serrada, de pinus (pinus spp), de 2,5x7 cm, de 2ª qualidade, segundo ABNT NBR 11700
Dados técnicos: Custo energético 47.074 MJ; Emissão de CO2 -1.381 kg; Código LER 17 02 01; Massa do elemento 1.05 kg; Volume 0.000955 m3
Resíduos:
- embalagem: re170203 Plástico. (componente de resíduo); rendimento 0.001 kg; Código LER 17 02 03; Massa do elemento 1 kg; Volume 0.001667 m3

**mt08dba010b** l Agente desmoldante, à base de óleos especiais, emulsionante em água, para fôrmas metálicas, fenólicas ou de madeira
Dados técnicos: Custo energético 82.820 MJ; Emissão de CO2 4.477 kg; Código LER 17 09 04; Massa do elemento 0.932 kg; Volume 0.000621 m3
Resíduos:
- embalagem: re150104 Embalagens de metal. (componente de resíduo); rendimento 0.042 kg; Código LER 15 01 04; Massa do elemento 1 kg; Volume 0.001667 m3

**mt07sep010ab** Un Separador certificado de plástico, para armaduras de fundações de vários diâmetros
Dados técnicos: Custo energético 1.105 MJ; Emissão de CO2 0.114 kg
Resíduos:
- embalagem: re150101 Embalagens de papel e cartão. (componente de resíduo); rendimento 0.072 kg; Código LER 15 01 01; Massa do elemento 1 kg; Volume 0.001333 m3

**mt07aco020d** Un Separador certificado para cortinas
Dados técnicos: Custo energético 1.105 MJ; Emissão de CO2 0.114 kg
Resíduos:
- embalagem: re150101 Embalagens de papel e cartão; rendimento 0.072 kg

**mt07aco070f** kg Aço em barras nervuradas, CA-50, de vários diâmetros, segundo ABNT NBR 7480
Dados técnicos: Custo energético 12.720 MJ; Emissão de CO2 0.530 kg; Código LER 17 04 05; Massa do elemento 1 kg; Volume 0.000476 m3

**mt08var050** kg Arame galvanizado para atar, de 1,30 mm de diâmetro
Dados técnicos: Custo energético 25.100 MJ; Emissão de CO2 2.560 kg; Código LER 17 04 05; Massa do elemento 1 kg; Volume 0.000476 m3

**mt10haf080iec** m³ Concreto C25 classe de agressividade ambiental II e tipo de ambiente urbano
Dados técnicos: Custo energético 1876.000 MJ; Emissão de CO2 234.500 kg; Código LER 17 01 01; Massa do elemento 2345 kg; Volume 1.563333 m3
